# Autobahnmeisterei Engen Neubau Werkstatthalle
Angebotsaufforderung (GAEB 90, DA83)
DV-Nummer: 1071
Währung: EUR
Auftraggeber: Bundesrepublik Deutschland, Die Autobahn GmbH Südwest, Augsb

## Sanitär- und Nutzerspezifische Installat
Datum: 17.04.26

### Titel 01 Sanitärinstallation

#### Bereich 01.01 Trinkwasserinstallation

*Hinweis*
Hinweis zu 01.01.1 bis 01.01.6

In die Einheitspreise der Rohrleitungen ist  mit
einzukalkulieren:

Wanddurchführungen sind vor dem bauseitigen Schließen der Durchbrüche mit den ausgeschriebenen Isoliermaterialien (ohne Ummantelung) beidseitig mind.
30 mm länger als die Wandstärke zu isolieren .

Bei Durchdringung von Brandabschnitten dürfen nur
brandschutztechnisch zugelassene Bauteile und Materialien verwendet werden.

Für Rohrbefestigungen an Betondecken sind nur Stahldübel und Stahlschrauben zugelassen.

Befestigungssysteme und Konstruktionen sind vor Montage mit dem Architekten und Statiker abzuklären!

Bei Befestigung der Schellen oder Aufhängungen an
bauseitigen Stahlkonstruktionen sind nur Klemmbefestigungen zugelassen. Stahlteile dürfen nicht angebohrt
oder angeschossen werden. Anschweißen ist ebenfalls
nicht erlaubt.

Es dürfen nur Rohrschellen mit körperschalldämmenden
Einlagen verwendet werden.

Körperschallübertragender Kontakt der Rohrleitungen
mit dem Bauwerk ist zu verhindern.

Die Rohrleitungen sind während der Montage gegen das
Eindringen von Fremdkörpern zu sichern.

Bei Löt- und Schweißarbeiten in der Nähe brennbarer
Bauteile (hauptsächlich bei Umbauarbeiten) sind die
Unfallverhütungsvorschriften zu beachten.

Es dürfen nur DIN DVGW-zugelassene Schneid,- Dicht-
und Klebemittel verwendet werden.

Montagehöhen:
Das Auf- und Abbauen sowie Vorhalten von Gerüsten,
deren Arbeitsbühnen mehr als 2 m (entspricht einer
Montagehöhe von ca. 4,0 m) über dem Gelände oder
Fußboden liegen, ist als besondere Leistung in die Einheitspreise der Positionen einzukalkulieren.
Die Montagehöhen sind in den Positionen angegeben.

Inklusive, aller Dichtungsteile
Inklusive Rohrbefestigung gemäß Herstellervorgaben,
Rohrschelle + Gewindestab bis 10cm Länge

*Hinweis*

**01.01.1 Rohr Stahl niro geschweißt TW AD 15mm WD 1mm Pressen**
*** Bezugsbeschreibung
STLB-Bau 2025-04 042
Rohrleitung aus nichtrostenden Stahlrohren DVGW GW 541,
geschweißt, Werkstoff-Nr 1.4401, für Trinkwasser DIN
1988-200, Außendurchmesser 15 mm, Wanddicke 1 mm,
Verbindung durch Pressen, einschl. Dichtungsmittel und
Herstellen der Verbindungen, Form- und
Verbindungsstücke
werden gesondert vergütet, Verlegung in Gebäuden,
Arbeitshöhe des Montageortes bis 3,5 m über der
Standfläche
des hierfür erforderlichen Gerüstes.
Menge: 7,000 m

**01.01.2 Wie vor, jedoch Außendurchmesser 18 mm;**
*** wie Position 01.01.1
STLB-Bau 2025-04 042
Wie Position 01.01.1, jedoch:
Außendurchmesser 18 mm
Menge: 24,000 m

**01.01.3 Wie vor, jedoch Außendurchmesser 22 mm; Wanddicke 1,2 mm;**
*** wie Position 01.01.1
STLB-Bau 2025-04 042
Wie Position 01.01.1, jedoch:
Außendurchmesser 22 mm
Wanddicke 1,2 mm
Menge: 8,000 m

**01.01.4 Wie vor, jedoch Außendurchmesser 28 mm; Wanddicke 1,2 mm;**
*** wie Position 01.01.1
STLB-Bau 2025-04 042
Wie Position 01.01.1, jedoch:
Außendurchmesser 28 mm
Wanddicke 1,2 mm
Menge: 15,000 m

**01.01.5 Wie vor, jedoch Außendurchmesser 35 mm; Wanddicke 1,5 mm;**
*** wie Position 01.01.1
STLB-Bau 2025-04 042
Wie Position 01.01.1, jedoch:
Außendurchmesser 35 mm
Wanddicke 1,5 mm
Menge: 29,000 m

**01.01.6 Wie vor, jedoch Außendurchmesser 88,9 mm; Wanddicke 2 mm;**
*** wie Position 01.01.1
STLB-Bau 2025-04 042
Wie Position 01.01.1, jedoch:
Außendurchmesser 88,9 mm
Wanddicke 2 mm
Menge: 13,000 m

**01.01.7 Bogen Stahl niro 90Grad TW Pressverbindung AD 15mm**
*** Bezugsbeschreibung
STLB-Bau 2025-04 042
Bogen, aus nichtrostendem Stahl, 90 Grad, für
Rohrleitung aus
nichtrostendem Stahl, Werkstoff-Nr 1.4401, für
Trinkwasser DIN
1988-200, als Pressverbindung mit DVGW-Zertifizierung,
Außendurchmesser 15 mm.
Menge: 10,000 St

**01.01.8 Wie vor, jedoch Außendurchmesser 18 mm;**
*** wie Position 01.01.7
STLB-Bau 2025-04 042
Wie Position 01.01.7, jedoch:
Außendurchmesser 18 mm
Menge: 10,000 St

**01.01.9 Wie vor, jedoch Außendurchmesser 22 mm;**
*** wie Position 01.01.7
STLB-Bau 2025-04 042
Wie Position 01.01.7, jedoch:
Außendurchmesser 22 mm
Menge: 8,000 St

**01.01.10 Wie vor, jedoch Außendurchmesser 28 mm;**
*** wie Position 01.01.7
STLB-Bau 2025-04 042
Wie Position 01.01.7, jedoch:
Außendurchmesser 28 mm
Menge: 8,000 St

**01.01.11 Wie vor, jedoch Außendurchmesser 35 mm;**
*** wie Position 01.01.7
STLB-Bau 2025-04 042
Wie Position 01.01.7, jedoch:
Außendurchmesser 35 mm
Menge: 20,000 St

**01.01.12 Wie vor, jedoch Außendurchmesser 88,9 mm;**
*** wie Position 01.01.7
STLB-Bau 2025-04 042
Wie Position 01.01.7, jedoch:
Außendurchmesser 88,9 mm
Menge: 4,000 St

**01.01.13 Wie vor, jedoch T-Stück;**
*** wie Position 01.01.7
STLB-Bau 2025-04 042
Wie Position 01.01.7, jedoch:
T-Stück
Menge: 2,000 St

**01.01.14 Wie vor, jedoch T-Stück; Außendurchmesser 18 mm;**
*** wie Position 01.01.7
STLB-Bau 2025-04 042
Wie Position 01.01.7, jedoch:
T-Stück
Außendurchmesser 18 mm
Menge: 2,000 St

**01.01.15 Wie vor, jedoch T-Stück; Außendurchmesser 28 mm;**
*** wie Position 01.01.7
STLB-Bau 2025-04 042
Wie Position 01.01.7, jedoch:
T-Stück
Außendurchmesser 28 mm
Menge: 1,000 St

**01.01.16 Wie vor, jedoch T-Stück; Außendurchmesser 35 mm;**
*** wie Position 01.01.7
STLB-Bau 2025-04 042
Wie Position 01.01.7, jedoch:
T-Stück
Außendurchmesser 35 mm
Menge: 7,000 St

**01.01.17 Wie vor, jedoch T-Stück; Außendurchmesser 54 mm;**
*** wie Position 01.01.7
STLB-Bau 2025-04 042
Wie Position 01.01.7, jedoch:
T-Stück
Außendurchmesser 54 mm
Menge: 1,000 St

**01.01.18 Reduzierstück Stahl niro TW Pressverbindung AD 22mm x 18mm**
*** Bezugsbeschreibung
STLB-Bau 2025-04 042
Reduzierstück, aus nichtrostendem Stahl, für
Rohrleitung aus
nichtrostendem Stahl, Werkstoff-Nr 1.4401, für
Trinkwasser DIN
1988-200, als Pressverbindung mit DVGW-Zertifizierung,
Außendurchmesser 22 mm, 2. Durchmesser 18 mm.
Menge: 2,000 St

**01.01.19 Wie vor, jedoch Außendurchmesser 28 mm;**
*** wie Position 01.01.18
STLB-Bau 2025-04 042
Wie Position 01.01.18, jedoch:
Außendurchmesser 28 mm
Menge: 1,000 St

**01.01.20 Wie vor, jedoch Außendurchmesser 35 mm;**
*** wie Position 01.01.18
STLB-Bau 2025-04 042
Wie Position 01.01.18, jedoch:
Außendurchmesser 35 mm
Menge: 2,000 St

**01.01.21 Wie vor, jedoch Außendurchmesser 35 mm; 2. Durchmesser 22 mm;**
*** wie Position 01.01.18
STLB-Bau 2025-04 042
Wie Position 01.01.18, jedoch:
Außendurchmesser 35 mm
2. Durchmesser 22 mm
Menge: 1,000 St

**01.01.22 Wie vor, jedoch Außendurchmesser 35 mm; 2. Durchmesser 28 mm;**
*** wie Position 01.01.18
STLB-Bau 2025-04 042
Wie Position 01.01.18, jedoch:
Außendurchmesser 35 mm
2. Durchmesser 28 mm
Menge: 1,000 St

**01.01.23 Wie vor, jedoch Außendurchmesser 54 mm; 2. Durchmesser 35 mm;**
*** wie Position 01.01.18
STLB-Bau 2025-04 042
Wie Position 01.01.18, jedoch:
Außendurchmesser 54 mm
2. Durchmesser 35 mm
Menge: 1,000 St

**01.01.24 Übergangsstück Einsteckende IG Stahl niro TW Pressverbindung AD 15mm Rp1/2**
*** Bezugsbeschreibung
STLB-Bau 2025-04 042
Übergangsstück, mit Einsteckende und Innengewinde, aus
nichtrostendem Stahl, für Rohrleitung aus
nichtrostendem Stahl,
Werkstoff-Nr 1.4401, für Trinkwasser DIN 1988-200, als
Pressverbindung mit DVGW-Zertifizierung,
Außendurchmesser
15 mm, Gewindeanschluss Rp 1/2.
Menge: 10,000 St

**01.01.25 Wie vor, jedoch Außendurchmesser 18 mm;**
*** wie Position 01.01.24
STLB-Bau 2025-04 042
Wie Position 01.01.24, jedoch:
Außendurchmesser 18 mm
Menge: 4,000 St

**01.01.26 Wie vor, jedoch Gewindeanschluss Rp 3/4; Außendurchmesser 28 mm;**
*** wie Position 01.01.24
STLB-Bau 2025-04 042
Wie Position 01.01.24, jedoch:
Gewindeanschluss Rp 3/4
Außendurchmesser 28 mm
Menge: 1,000 St

**01.01.27 Wie vor, jedoch Gewindeanschluss Rp 1; Außendurchmesser 28 mm;**
*** wie Position 01.01.24
STLB-Bau 2025-04 042
Wie Position 01.01.24, jedoch:
Gewindeanschluss Rp 1
Außendurchmesser 28 mm
Menge: 1,000 St

**01.01.28 Wie vor, jedoch Gewindeanschluss Rp 1; Außendurchmesser 35 mm;**
*** wie Position 01.01.24
STLB-Bau 2025-04 042
Wie Position 01.01.24, jedoch:
Gewindeanschluss Rp 1
Außendurchmesser 35 mm
Menge: 1,000 St

**01.01.29 Wie vor, jedoch Gewindeanschluss Rp 1 1/4; Außendurchmesser 35 mm;**
*** wie Position 01.01.24
STLB-Bau 2025-04 042
Wie Position 01.01.24, jedoch:
Gewindeanschluss Rp 1 1/4
Außendurchmesser 35 mm
Menge: 5,000 St

**01.01.30 Wie vor, jedoch Gewindeanschluss Rp 1 1/2; Außendurchmesser 35 mm;**
*** wie Position 01.01.24
STLB-Bau 2025-04 042
Wie Position 01.01.24, jedoch:
Gewindeanschluss Rp 1 1/2
Außendurchmesser 35 mm
Menge: 2,000 St

**01.01.31 Übergangsstück Einsteckende AG Stahl niro TW Pressverbindung AD 28mm R3/4**
STLB-Bau 2025-04 042
Übergangsstück, mit Einsteckende und Außengewinde, aus
nichtrostendem Stahl, für Rohrleitung aus
nichtrostendem Stahl,
Werkstoff-Nr 1.4401, für Trinkwasser DIN 1988-200, als
Pressverbindung mit DVGW-Zertifizierung,
Außendurchmesser
28 mm, Gewindeanschluss R 3/4.
Menge: 1,000 St

**01.01.32 Edelstahl-Wandscheibe DN 12 x 1/2"**
*** Bezugsbeschreibung
Edelstahl-Wandscheibe DN 12 x 1/2", Pressanschluss
Wandscheibe aus nichtrostenden Stahl zur Herstellung
eines
Wandanschlusses in Trinkwasserinstallationen
Werkstoff-Nr 1.4401
Menge: 2,000 St

**01.01.33 Edelstahl-Wandscheibe DN 15 x 1/2"**
*** wie Position 01.01.32
Menge: 2,000 St

**01.01.34 Gewindeflansch PN16 Stahl niro Wasser DN80**
*** Bezugsbeschreibung
STLB-Bau 2025-04 041
Gewindeflansch mit Ansatz DIN EN 1092-1 PN 16, aus
nichtrostendem Stahl, Werkstoff-Nr 1.4401, einschl.
Schrauben
und Dichtung, für Wasser, DN 80,
Hersteller und Typ '
Innengwinde 3"'
.
Menge: 2,000 St

**01.01.35 Wie vor, jedoch Übergangsflansch; mit Einsteckende; PN 10/16; Außendurchmesser 88,9 mm; als Pressverbindung mit DVGW-Zertifizierung; für Rohrleitung aus nichtrostendem Stahl; für Nichttrinkwasser;**
*** wie Position 01.01.34
STLB-Bau 2025-04 042
Wie Position 01.01.34, jedoch:
Übergangsflansch
mit Einsteckende
PN 10/16
Außendurchmesser 88,9 mm
als Pressverbindung mit DVGW-Zertifizierung
für Rohrleitung aus nichtrostendem Stahl
für Nichttrinkwasser
Menge: 2,000 St

**01.01.36 Messing PE Rohr Verschraubung zur Verwendung für PE Rohre**
Messing PE Rohr Verschraubung zur Verwendung für PE
Rohre
für Trinkwasser geeignet.
Abmessung: 32 mm x 32 mm
Material: Messing CW617N (für Trinkwasser geeignet)
Betriebsdruck: maximal 16 Bar nach DIN 8076
Temperatur:  -20°C bis +90°C
Einsatz: Für Kalt- und Warmwasser in jeglichem Bereich
der
Wasserversorgung
Menge: 1,000 St

*Hinweis*
Montagehöhe bis 7,5m

*Hinweis*
Hinweis zu 01.01.37 bis 01.01.38
Inklusive, aller Dichtungsteile
Inklusive Rohrbefestigung gemäß Herstellervorgaben,
Rohrschelle + Gewindestab bis 10cm Länge

**01.01.37 Rohr Stahl niro geschweißt TW AD 18mm WD 1mm Pressen**
*** Bezugsbeschreibung
STLB-Bau 2025-04 042
Rohrleitung aus nichtrostenden Stahlrohren DVGW GW 541,
geschweißt, Werkstoff-Nr 1.4401, für Trinkwasser DIN
1988-200, Außendurchmesser 18 mm, Wanddicke 1 mm,
Verbindung durch Pressen, einschl. Dichtungsmittel und
Herstellen der Verbindungen, Form- und
Verbindungsstücke
werden gesondert vergütet, Verlegung in Gebäuden,
Arbeitshöhe des Montageortes bis 7,5 m über der
Standfläche
des hierfür erforderlichen Gerüstes, Gerüst wird
gesondert
vergütet.
Menge: 70,000 m

**01.01.38 Wie vor, jedoch Außendurchmesser 35 mm; Wanddicke 1,5 mm;**
*** wie Position 01.01.37
STLB-Bau 2025-04 042
Wie Position 01.01.37, jedoch:
Außendurchmesser 35 mm
Wanddicke 1,5 mm
Menge: 15,000 m

**01.01.39 Bogen Stahl niro 90Grad TW Pressverbindung AD 18mm**
*** Bezugsbeschreibung
STLB-Bau 2025-04 042
Bogen, aus nichtrostendem Stahl, 90 Grad, für
Rohrleitung aus
nichtrostendem Stahl, für Trinkwasser DIN 1988-200, als
Pressverbindung, Außendurchmesser 18 mm.
Menge: 20,000 St

**01.01.40 Wie vor, jedoch Außendurchmesser 35 mm;**
*** wie Position 01.01.39
STLB-Bau 2025-04 042
Wie Position 01.01.39, jedoch:
Außendurchmesser 35 mm
Menge: 6,000 St

**01.01.41 Wie vor, jedoch T-Stück; Außendurchmesser 35 mm; als Pressverbindun**
*** wie Position 01.01.39
STLB-Bau 2025-04 042
Wie Position 01.01.39, jedoch:
T-Stück
Außendurchmesser 35 mm
als Pressverbindung mit DVGW-Zertifizierung
Werkstoff-Nr 1.4401
Menge: 1,000 St

**01.01.42 Reduzierstück Stahl niro TW Pressverbindung AD 35mm x 18mm**
STLB-Bau 2025-04 042
Reduzierstück, aus nichtrostendem Stahl, für
Rohrleitung aus
nichtrostendem Stahl, Werkstoff-Nr 1.4401, für
Trinkwasser DIN
1988-200, als Pressverbindung mit DVGW-Zertifizierung,
Außendurchmesser 35 mm, 2. Durchmesser 18 mm.
Menge: 1,000 St

*Hinweis*

**01.01.43 Übergangsstück Einsteckende IG Stahl niro TW Pressverbindung AD 35mm Rp1 1/4**
STLB-Bau 2025-04 042
Übergangsstück, mit Einsteckende und Innengewinde, aus
nichtrostendem Stahl, für Rohrleitung aus
nichtrostendem Stahl,
Werkstoff-Nr 1.4401, für Trinkwasser DIN 1988-200, als
Pressverbindung mit DVGW-Zertifizierung,
Außendurchmesser
35 mm, Gewindeanschluss Rp 1 1/4.
Menge: 4,000 St

**01.01.44 Anschluss herstellen, Form- und Verbindungsstücke werden**
*** Bezugsbeschreibung
Anschluss herstellen, Form- und Verbindungsstücke
werden
gesondert vergütet, an Rohrleitung, Medium Wasser, ,
Gewindeanschluss Rp 1 1/4
Menge: 4,000 St

**01.01.45 Wie vor, jedoch Außendurchmesser 90 mm; Außendurchmesser 88,9 mm;**
*** wie Position 01.01.44
Gewindeanschluss Rp 3"
Menge: 1,000 St

*Hinweis*

*Hinweis*
Hinweis zu 01.01.46 bis 01.01.52
Inklusive, aller Dichtungsteile
Inklusive Rohrbefestigung rostfrei gemäß
Herstellervorgaben,
Rohrschelle + Gewindestab bis 10cm Länge

**01.01.46 Rohr Stahl niro geschweißt TW AD 18mm WD 1mm Pressen**
*** Bezugsbeschreibung
STLB-Bau 2025-04 042
Rohrleitung aus nichtrostenden Stahlrohren DVGW GW 541,
geschweißt, Werkstoff-Nr 1.4401, für Trinkwasser DIN
1988-200, Außendurchmesser 18 mm, Wanddicke 1 mm,
Verbindung durch Pressen, einschl. Dichtungsmittel und
Herstellen der Verbindungen, Form- und
Verbindungsstücke
werden gesondert vergütet, Verlegung in Gebäuden,
Arbeitshöhe des Montageortes bis 3,5 m über der
Standfläche
des hierfür erforderlichen Gerüstes.
Menge: 8,000 m

**01.01.47 Wie vor, jedoch Außendurchmesser 22 mm; Wanddicke 1,2 mm;**
*** wie Position 01.01.46
STLB-Bau 2025-04 042
Wie Position 01.01.46, jedoch:
Außendurchmesser 22 mm
Wanddicke 1,2 mm
Menge: 6,000 m

**01.01.48 Wie vor, jedoch Außendurchmesser 88,9 mm; Wanddicke 2 mm;**
*** wie Position 01.01.46
STLB-Bau 2025-04 042
Wie Position 01.01.46, jedoch:
Außendurchmesser 88,9 mm
Wanddicke 2 mm
Menge: 2,500 m

**01.01.49 Bogen Stahl niro 90Grad TW Pressverbindung AD 18mm**
*** Bezugsbeschreibung
STLB-Bau 2025-04 042
Bogen, aus nichtrostendem Stahl, 90 Grad, für
Rohrleitung aus
nichtrostendem Stahl, Werkstoff-Nr 1.4401, für
Trinkwasser DIN
1988-200, als Pressverbindung mit DVGW-Zertifizierung,
Außendurchmesser 18 mm.
Menge: 8,000 St

**01.01.50 Wie vor, jedoch Außendurchmesser 22 mm;**
*** wie Position 01.01.49
STLB-Bau 2025-04 042
Wie Position 01.01.49, jedoch:
Außendurchmesser 22 mm
Menge: 6,000 St

**01.01.51 Wie vor, jedoch Außendurchmesser 88,9 mm;**
*** wie Position 01.01.49
STLB-Bau 2025-04 042
Wie Position 01.01.49, jedoch:
Außendurchmesser 88,9 mm
Menge: 1,000 St

*Hinweis*

**01.01.52 Rohr Stahl niro geschweißt TW AD 18mm WD 1mm Pressen**
STLB-Bau 2025-04 042
Rohrleitung aus nichtrostenden Stahlrohren DVGW GW 541,
geschweißt, Werkstoff-Nr 1.4401, für Trinkwasser DIN
1988-200, Außendurchmesser 18 mm, Wanddicke 1 mm,
Verbindung durch Pressen, einschl. Dichtungsmittel und
Herstellen der Verbindungen, Form- und
Verbindungsstücke
werden gesondert vergütet, Verlegung in Gebäuden,
Arbeitshöhe des Montageortes bis 7,5 m über der
Standfläche
des hierfür erforderlichen Gerüstes, Gerüst wird
gesondert
vergütet.
Menge: 13,500 m

**01.01.53 Bogen Stahl niro 90Grad TW Pressverbindung AD 18mm**
STLB-Bau 2025-04 042
Bogen, aus nichtrostendem Stahl, 90 Grad, für
Rohrleitung aus
nichtrostendem Stahl, Werkstoff-Nr 1.4401, für
Trinkwasser DIN
1988-200, als Pressverbindung mit DVGW-Zertifizierung,
Außendurchmesser 18 mm.
Menge: 7,000 St

**01.01.54 Absperrventil Rückflussverhinderer Messing Schrägsitz PN6 DN25**
STLB-Bau 2025-04 042
Absperrventil mit Rückflussverhinderer, für
Trinkwasserleitung
DIN 1988-200, Gehäuse und Oberteil aus Messing,
Schrägsitzform, mit Handrad, mit Muffenanschluss,
Nenndruck
0,6 MPa (6 bar), DN 25.
Menge: 1,000 St

**01.01.55 Absperrventil Rotguss Schrägsitz Handrad PN6 DN15**
*** Bezugsbeschreibung
STLB-Bau 2025-04 042
Absperrventil, für Trinkwasserleitung DIN 1988-200,
Gehäuse
und Oberteil aus Rotguss, Schrägsitzform, mit
wartungsfreier
Spindelabdichtung, mit Handrad, mit Muffenanschluss,
Nenndruck 0,6 MPa (6 bar), DN 15.
Menge: 3,000 St

**01.01.56 Wie vor, jedoch DN 25;**
*** wie Position 01.01.55
STLB-Bau 2025-04 042
Wie Position 01.01.55, jedoch:
DN 25
Menge: 2,000 St

**01.01.57 Wie vor, jedoch DN 32;**
*** wie Position 01.01.55
STLB-Bau 2025-04 042
Wie Position 01.01.55, jedoch:
DN 32
Menge: 6,000 St

**01.01.58 Wie vor, jedoch DN 80;**
*** wie Position 01.01.55
STLB-Bau 2025-04 042
Wie Position 01.01.55, jedoch:
DN 80
Menge: 1,000 St

**01.01.59 Wie vor, jedoch Schrägsitzform mit Entleerungsventil;**
*** wie Position 01.01.55
STLB-Bau 2025-04 042
Wie Position 01.01.55, jedoch:
Schrägsitzform mit Entleerungsventil
Menge: 2,000 St

**01.01.60 Wie vor, jedoch Schrägsitzform mit Entleerungsventil; DN 50;**
*** wie Position 01.01.55
STLB-Bau 2025-04 042
Wie Position 01.01.55, jedoch:
Schrägsitzform mit Entleerungsventil
DN 50
Menge: 1,000 St

**01.01.61 Außenarmatur frostsicher DN15**
STLB-Bau 2025-04 042
Außenarmatur, frostsicher, DN 15, mit
Schlauchanschlussverschraubung, mit Betätigungsgriff,
für
Wanddicke bis 49 cm, einschl. Wanddurchführung.
Menge: 1,000 St

**01.01.62 Kreiselpumpe Tauchmotorpumpe DN80 Gehäuse Stahl niro Laufrad Stahl niro IP68**
STLB-Bau 2025-04 046
Kreiselpumpe, für Wasser,
benötigter Volumenstrom Pumpe in m3/h '
30,6'

Mind.-Förderhöhe in m '
27'

als Tauchmotorpumpe, mit Flanschanschluss, DN 80,
Gehäuse
aus nichtrostendem Stahl, Werkstoff-Nr 1.4301, Laufrad
aus
nichtrostendem Stahl,
Motor Bemessungsbetriebsspannung 400 V AC, Schutzart IP
68 DIN EN 60529 (VDE 0470-1), mit Motorschutz.
Menge: 1,000 St

**01.01.63 Schaltgerät zur Steuerung einer Tauchmotorpumpe**
Pumpensteuergerät für zuvor beschriebenen
Tauchmotorpumpe
Mikroprozessgesteuertes Schaltgerät zu Steuerung und
Überwachung einer Tauchmotorpumpe.

Funktionen
Betriebsartenwahlschalter Automatik / Hand / Aus
Integrierter Motorschutz
Thermischer Motorüberwachung über Temperaturfühler
Trockenlaufschutz
mit automatischer Freilauffunktion zur Vermeidung von
Pumpenblockierungen bei längeren Stillstandzeit
Niveausteuerung mit einstellbarere Laufzeit
Phasenüberwachung
Wassermangelüberwachung

Anzeige und Bedienung:
Anzeige des Betriebszustandes über integriertes Display
LED-Status und Störmeldungsanzeige

Ein und Augänge:
Digitaleingang über Niveausteuerung (Schwimmschalter)
Eingang für externe Ein-/Ausschaltung
ein potenzialreier Meldekontakt
ein potenzialfreier Hilfskontakt

Technische Daten:
Netanschluss: 3~400V, 50 Hz
Direktanlauf
Einstellbarer Nennstrom bis ca. 16 A
Schutzart mindestens IP54
Wandaufbaugerät

Lieferung, Montage, elektrischer Anschluss sowie
betriebsfertige Inbetriebnahme einschließließlich aller
erforderlichen Nebenarbeiten.
Menge: 1,000 St

**01.01.64 Schwimmschalter zur Niveausteuerung in der Zisterne**
Schwimmschalter zur Niveausteuerung in der Zisterne,
50m

Technischer Daten:
Leitung mit öl- und wasserbeständiger Meantelleitung
Mindesquerschnitt: 3x0,75 mm²
Schaltkontakt: Wechslerkontakt
Kontaktbelastbarkeit mindestens 250 V AC / 5 A
Schutzart mindestens IP68

Geeignet für Freihängeinstallation im Medium
 Liefer, Montage, Anschluss an bauseits vorhandenes
Schaltgerät sowie betriebsfertige Übergabe.
Menge: 1,000 St

**01.01.65 Anschluss herstellen, an vorh. Trinkwasserleeitung**
Anschluss herstellen, an vorh. Trinkwasserleitung, aus
verzinkter Leitung, DN 50 bestehend aus:

-Koordination der Maßnahme
-Abstellen entleeren
-Trennen der bestehenden Rohrleitung
-Einsetzen eines T-Stück
-Dichtheitsprüfung/Inbetriebnahme
Menge: 1,000 St

#### Bereich 01.02 Abwasserinstallation

*Hinweis*
Hinweis zu 01.02.1 bis 01.02.2

In die Einheitspreise der Rohrleitungen ist  mit
einzukalkulieren:

Wanddurchführungen sind vor dem bauseitigen Schließen der Durchbrüche mit den ausgeschriebenen Isoliermaterialien (ohne Ummantelung) beidseitig mind. 30
mm länger als die Wandstärke zu isolieren .

Bei Durchdringung von Brandabschnitten dürfen nur
brandschutztechnisch zugelassene  Bauteile und Materialien  verwendet werden.

Für Rohrbefestigungen an Betondecken sind nur Stahldübel und Stahlschrauben zugelassen.

Befestigungssysteme und Konstruktionen sind vor Montage mit dem Architekten und Statiker abzuklären!

Bei Befestigung der Schellen oder Aufhängungen an
bauseitigen Stahlkonstruktionen sind nur Klemmbefestigungen zugelassen. Stahlteile dürfen nicht angebohrt
oder angeschossen werden. Anschweißen ist ebenfalls
nicht erlaubt.

Es dürfen nur Rohrschellen mit körperschalldämmenden
Einlagen verwendet werden.

Körperschallübertragender Kontakt der Rohrleitungen
mit dem Bauwerk ist zu verhindern.

Die Rohrleitungen sind während der Montage gegen das
Eindringen von Fremdkörpern zu sichern.

Bei Löt- und Schweißarbeiten in der Nähe brennbarer
Bauteile (hauptsächlich bei Umbauarbeiten) sind die
Unfallverhütungsvorschriften zu beachten.

Es dürfen nur DIN DVGW-zugelassene Schneid,- Dicht-
und Klebemittel verwendet werden.

Montagehöhen:
Das Auf- und Abbauen sowie Vorhalten von Gerüsten,
deren Arbeitsbühnen mehr als 2 m (entspricht einer
Montagehöhe von ca. 4,0 m) über dem Gelände oder
Fußboden liegen, ist als besondere Leistung in die Einheitspreise der Positionen einzukalkulieren.
Die Montagehöhen sind in den Positionen angegeben.

Inklusive, aller Dichtungsteile
Inklusive Rohrbefestigung gemäß Herstellervorgaben,
Rohrschelle + Gewindestab bis 10cm Länge

*Hinweis*
Montagehöhe bis 3,5m

**01.02.1 Abwasserltg PP schallgedämmt DN/OD50 Gebäude**
*** Bezugsbeschreibung
STLB-Bau 2025-04 044
Abwasserleitung aus PP-Rohr, schallgedämmt, DN/OD 50,
Verbindung mit Steckmuffe, einschl. Dichtringen,
Verlegung in
Gebäuden, Form- und Verbindungsstücke werden gesondert
vergütet, Arbeitshöhe des Montageortes bis 3,5 m über
der
Standfläche des hierfür erforderlichen Gerüstes.
Menge: 3,000 m

**01.02.2 Wie vor, jedoch DN/OD 100;**
*** wie Position 01.02.1
STLB-Bau 2025-04 044
Wie Position 01.02.1, jedoch:
DN/OD 100
Menge: 5,000 m

**01.02.3 Bogen 45Grad Abwasserltg PP heißwasserbest. schallgedämmt DN/OD50**
*** Bezugsbeschreibung
STLB-Bau 2025-04 044
Bogen, 45 Grad, für Abwasserleitung, aus PP-Rohr DIN EN
1451-1, heißwasserbeständig (bis 95 Grad C) und
schallgedämmt, DN/OD 50.
Menge: 9,000 St

**01.02.4 Wie vor, jedoch aus PP-Rohr DIN EN 1451-1, heißwasserbeständig (bis 95 Grad C); DN/OD 110;**
*** wie Position 01.02.3
STLB-Bau 2025-04 044
Wie Position 01.02.3, jedoch:
aus PP-Rohr DIN EN 1451-1, heißwasserbeständig (bis 95
Grad C)
DN/OD 110
Menge: 2,000 St

**01.02.5 Abzweig 45Grad Abwasserltg PP heißwasserbest. schallgedämmt DN/OD50**
*** Bezugsbeschreibung
STLB-Bau 2025-04 044
Abzweig, 45 Grad, für Abwasserleitung, aus PP-Rohr DIN
EN
1451-1, heißwasserbeständig (bis 95 Grad C) und
schallgedämmt, DN/OD 50.
Menge: 1,000 St

**01.02.6 Wie vor, jedoch DN/OD 100;**
*** wie Position 01.02.5
STLB-Bau 2025-04 044
Wie Position 01.02.5, jedoch:
DN/OD 100
Menge: 2,000 St

**01.02.7 Reduzierstück Abwasserltg PP heißwasserbest. schallgedämmt DN/OD100 DN50**
*** Bezugsbeschreibung
STLB-Bau 2025-04 044
Reduzierstück, für Abwasserleitung, aus PP-Rohr DIN EN
1451-1, heißwasserbeständig (bis 95 Grad C) und
schallgedämmt, DN/OD 100, 2. DN/OD 50.
Menge: 1,000 St

**01.02.8 Wie vor, jedoch DN/OD 160; 2. DN/OD 100;**
*** wie Position 01.02.7
STLB-Bau 2025-04 044
Wie Position 01.02.7, jedoch:
DN/OD 160
2. DN/OD 100
Menge: 1,000 St

**01.02.9 Anschluss herstellen Abwasser-Grundltg DN150 Muffenverbindung DN150**
STLB-Bau 2025-04 044
Anschluss herstellen, an vorh. Abwasser-Grundleitung,
aus
Kunststoffrohr, DN 150, durch Muffenverbindung, 2. DN
150.
Menge: 2,000 St

**01.02.10 Bodenablauf DIN EN 1253-1 mit Geruchverschluss**
STLB-Bau 2025-04 044
Bodenablauf DIN EN 1253-1 mit Geruchverschluss,
herausnehmbar, Anschluss DN 70, Gehäuse aus verzinktem
Stahl, innen und außen kunststoffbeschichtet, Abgang
senkrecht.
Menge: 1,000 St

**01.02.11 Flachdachlüfter für Abwasserleitung**
Flachdachlüfter für Abwasserleitung
nur Liefern Flachdachentflügters zu Be- und Entlüftung
von
Abwasserleitungen über Dach.

Technische Anforderungen:
Nennweite: DN 100
Werkstoff: witterungs- und alterungsbeständiger
Kunststoff
Mit regensicherer Lüfterhaube
Mit wärgegedämmtem Rohrdurchgang zu Vermeidung von
Tauwasserbildung
Gesamtausführunghöhe über Dach ca. 750 mm

Nur Liefern der Einbau erfolgt über den Dachdecker
Menge: 2,000 St

*Hinweis*

*Hinweis*
Hinweis zu 01.02.12 bis 01.02.14
Inklusive, aller Dichtungsteile
Inklusive Rohrbefestigung rostfrei gemäß
Herstellervorgaben,
Rohrschelle + Gewindestab bis 10cm Länge

**01.02.12 Abwasserltg PP schallgedämmt DN/OD50 Gebäude**
*** Bezugsbeschreibung
STLB-Bau 2025-04 044
Abwasserleitung aus PP-Rohr, schallgedämmt, DN/OD 50,
Verbindung mit Steckmuffe, einschl. Dichtringen,
Verlegung in
Gebäuden, Form- und Verbindungsstücke werden gesondert
vergütet, Arbeitshöhe des Montageortes bis 3,5 m über
der
Standfläche des hierfür erforderlichen Gerüstes.
Menge: 1,500 m

**01.02.13 Wie vor, jedoch DN/OD 100;**
*** wie Position 01.02.12
STLB-Bau 2025-04 044
Wie Position 01.02.12, jedoch:
DN/OD 100
Menge: 3,500 m

**01.02.14 Wie vor, jedoch DN/OD 160;**
*** wie Position 01.02.18
STLB-Bau 2025-04 044
Wie Position 01.02.18, jedoch:
DN/OD 160
Menge: 1,000 St

**01.02.15 Bogen 45Grad Abwasserltg PP heißwasserbest. schallgedämmt DN/OD50**
STLB-Bau 2025-04 044
Bogen, 45 Grad, für Abwasserleitung, aus PP-Rohr DIN EN
1451-1, heißwasserbeständig (bis 95 Grad C) und
schallgedämmt, DN/OD 50.
Menge: 6,000 St

**01.02.16 Abzweig 45Grad Abwasserltg PP heißwasserbest. DN/OD110**
STLB-Bau 2025-04 044
Abzweig, 45 Grad, für Abwasserleitung, aus PP-Rohr DIN
EN
1451-1, heißwasserbeständig (bis 95 Grad C), DN/OD 110.
Menge: 1,000 St

**01.02.17 Abzweig 90Grad Abwasserltg PP heißwasserbest. DN/OD110**
STLB-Bau 2025-04 044
Abzweig, 90 Grad, für Abwasserleitung, aus PP-Rohr DIN
EN
1451-1, heißwasserbeständig (bis 95 Grad C), DN/OD 110.
Menge: 1,000 St

**01.02.18 Reduzierstück Abwasserltg PP heißwasserbest. schallgedämmt DN/OD100 DN50**
*** Bezugsbeschreibung
STLB-Bau 2025-04 044
Reduzierstück, für Abwasserleitung, aus PP-Rohr DIN EN
1451-1, heißwasserbeständig (bis 95 Grad C) und
schallgedämmt, DN/OD 100, 2. DN/OD 50.
Menge: 3,000 St

**01.02.19 Anschluss herstellen Abwasser-Grundltg DN150 Muffenverbindung DN150**
STLB-Bau 2025-04 044
Anschluss herstellen, an vorh. Abwasser-Grundleitung,
aus
Kunststoffrohr, DN 150, durch Muffenverbindung, 2. DN
150.
Menge: 1,000 St

*Hinweis*

*Hinweis*
Hinweis zu 01.02.20 bis 01.02.21
Inklusive, aller Dichtungsteile
Inklusive Rohrbefestigung rostfrei gemäß
Herstellervorgaben,
Rohrschelle + Gewindestab bis 10cm Länge

**01.02.20 Wie vor, jedoch DN/OD 75; bis 7,5 m über der Standfläche des hierfür erforderlichen Gerüstes; Gerüst wird gesondert vergütet;**
*** wie Position 01.02.12
STLB-Bau 2025-04 044
Wie Position 01.02.12, jedoch:
DN/OD 75
bis 7,5 m über der Standfläche des hierfür
erforderlichen
Gerüstes
Gerüst wird gesondert vergütet
Menge: 1,500 m

**01.02.21 Wie vor, jedoch DN/OD 100; bis 7,5 m über der Standfläche des hierfü**
*** wie Position 01.02.12
STLB-Bau 2025-04 044
Wie Position 01.02.12, jedoch:
DN/OD 100
bis 7,5 m über der Standfläche des hierfür
erforderlichen
Gerüstes
Gerüst wird gesondert vergütet
Menge: 8,000 m

**01.02.22 Bogen 45Grad Abwasserltg PP heißwasserbest. schallgedämmt DN/OD75**
*** Bezugsbeschreibung
STLB-Bau 2025-04 044
Bogen, 45 Grad, für Abwasserleitung, aus PP-Rohr DIN EN
1451-1, heißwasserbeständig (bis 95 Grad C) und
schallgedämmt, DN/OD 75.
Menge: 4,000 St

**01.02.23 Wie vor, jedoch DN/OD 100;**
*** wie Position 01.02.22
STLB-Bau 2025-04 044
Wie Position 01.02.22, jedoch:
DN/OD 100
Menge: 5,000 St

**01.02.24 Abzweig 45Grad Abwasserltg PP heißwasserbest. DN/OD110**
STLB-Bau 2025-04 044
Abzweig, 45 Grad, für Abwasserleitung, aus PP-Rohr DIN
EN
1451-1, heißwasserbeständig (bis 95 Grad C), DN/OD 110.
Menge: 1,000 St

**01.02.25 Reduzierstück Abwasserltg PP heißwasserbest. schallgedämmt DN/OD100 DN75**
STLB-Bau 2025-04 044
Reduzierstück, für Abwasserleitung, aus PP-Rohr DIN EN
1451-1, heißwasserbeständig (bis 95 Grad C) und
schallgedämmt, DN/OD 100, 2. DN/OD 75.
Menge: 1,000 St

#### Bereich 01.03 Sanitärobjekte,Installationselemente, Ar

*Hinweis*
Installationselemente

**01.03.1 Installationswand Vorsatzschale Vorwandinstallation raumhoch H bis 3 m B 2,1 m UK Metall Gipspl. D 18mm**
STLB-Bau 2025-04 045
Installationswand für Installationselemente,
Installationselemente werden gesondert vergütet, als
Vorsatzschale für Vorwandinstallation, raumhoch,
einseitige
Wandbefestigung,
Höhe Wand bis '3' m,
Breite Wand '2,1' m,
Dicke Wand '200' mm, für Aufbau auf Rohfußboden,
Einbau vor
Trockenbauwand, Unterkonstruktion aus Metall, mit
einlagiger
Beplankung, aus Gipsplatten, imprägnierte Bauplatten
Typ H2,
Baustoffklasse DIN 4102-1 A1 (nichtbrennbar),
Plattendicke 18
mm.
Menge: 5,250 m2

**01.03.2 Installationsel. maxB 500 mm Vorwandmontage Urinal-El. höhenverstellbar**
*** Bezugsbeschreibung
STLB-Bau 2025-04 045
Installationselement, Einbau in Trockenbauwand mit
vorh.
Unterkonstruktion aus Metall, Bekleidung wird gesondert
vergütet,
max. Breite Installationselement '500' mm, für
Vorwandmontage, für Aufbau auf Rohfußboden,
Oberkante Fertigfußboden '0' mm, mit
Montageraumabdeckung, Urinal-Element, Auslösung der
Spülung berührungslos, infrarotgesteuert (Netz),
statisch
belastbar durch Sanitärobjekte, für Wandbefestigung,
höhenverstellbar, mit Füßen, Fußstützen
höhenverstellbar bis
20 cm, mit Befestigung und Anschlüssen für Zu- und
Abläufe
mit Verrohrung aus nichtrostendem Stahl,
Anzahl Zuläufe '
1'

mit Abflussverrohrung,
aus Kunststoff.
Menge: 1,000 St

**01.03.3 Wie vor, jedoch WC-Element; mit Einbauspülkasten DIN EN 14055; Auslösung der Spülung manuell;**
*** wie Position 01.03.2
STLB-Bau 2025-04 045
Wie Position 01.03.2, jedoch:
WC-Element
mit Einbauspülkasten DIN EN 14055
Auslösung der Spülung manuell
Anzahl Zuläufe '
1'
Menge: 1,000 St

**01.03.4 Wie vor, jedoch Oberkante Fertigfußboden: '112' mm Waschbecken-Element; Auslösung der Spülung manuell;**
*** wie Position 01.03.2
STLB-Bau 2025-04 045
Wie Position 01.03.2, jedoch:
Oberkante Fertigfußboden: '112' mm Waschbecken-Element
Auslösung der Spülung manuell
Anzahl Zuläufe '
1'
Menge: 1,000 St

*Hinweis*

**01.03.5 Tiefspül-WC Sanitärporzellan glasiert abgerundet hängend WC-Sitz**
STLB-Bau 2025-04 045
Tiefspül-WC, aus Sanitärporzellan, glasiert, Farbton
weiß,
abgerundet, wandhängend, Spülmenge 4,5 l, mit WC-Sitz,
Befestigung an Installationselement.
Menge: 1,000 St

**01.03.6 WC-Sitz Deckel Kunststoff**
STLB-Bau 2025-04 045
WC-Sitz mit Deckel, aus Kunststoff, Farbton weiß, mit
Befestigungselementen, aus nichtrostendem Stahl.
Menge: 1,000 St

**01.03.7 Abdeckpl. Einbauspülkasten Zweimengenspülung Kunststoff Betätigungsel. Kunststoff**
STLB-Bau 2025-04 045
Abdeckplatte für Einbauspülkasten, für
Zweimengenspülung,
aus Kunststoff, Farbton weiß, mit Betätigungselement,
aus
Kunststoff, Auslösung manuell.
Menge: 1,000 St

**01.03.8 WC-Bürstengarnitur Kunststoff**
STLB-Bau 2025-04 045
WC-Bürstengarnitur, aus Kunststoff,
Farbton '
weiß'

freistehend, offen, mit Bürste, mit Tropfschale.
Menge: 1,000 St

**01.03.9 WC-Papierhalter Kunststoff 1Rolle**
STLB-Bau 2025-04 045
WC-Papierhalter, aus Kunststoff,
Farbton '
weiß'

offene Form, für eine Rolle, mit Abrollbremse, für
Wandaufbau,
Befestigungsschrauben verdeckt.
Menge: 1,000 St

**01.03.10 Handwaschbecken Sanitärporzellan B 450-500mm Ausladung 550-600mm**
STLB-Bau 2025-04 045
Handwaschbecken, Beckeninnenform rechteckig, aus
Sanitärporzellan, Farbton weiß, glasiert, mit Loch für
Einlocharmatur, mit Überlauf, für Ablaufventil, Breite
über 450
bis 500 mm, Ausladung über 550 bis 600 mm, Befestigung
an
Installationselement.
Menge: 1,000 St

**01.03.11 Einhandmischer Standmontage Waschbeckenbatterie Metall Ausladung 120-150mm Hebel Strahlregler 0,07l/s H 90-130mm**
STLB-Bau 2025-04 045
Einhandmischer für Standmontage, Waschbeckenbatterie,
eigensicher gegen Rückfließen, Armaturenkörper aus
Metall,
verchromt, Ausladung über 120 bis 150 mm, Oberteil mit
Keramikscheiben, Auslöseelement aus Metall, verchromt,
mit
Hebel, mit festem Auslauf, mit Strahlregler mit
Luftansaugung
DIN EN 246 (Luftsprudler), Durchflussmenge 0,07 l/s,
Auslaufhöhe über 90 bis 130 mm.
Menge: 1,000 St

**01.03.12 Eckventil Absperr-Anschlussventil DN15 Betätigungsgriff Gewindeanschl. selbstdichtend G1/2 Messing Rosette**
STLB-Bau 2025-04 045
Eckventil, als Absperr- und Anschlussventil, DN 15, mit
Betätigungsgriff, vermessingt, mit selbstdichtendem
Gewindeanschluss G 1/2, Abgang mit Gewindeanschluss G
3/8,
aus Messing, verchromt, mit Rosette.
Menge: 1,000 St

**01.03.13 Abfallbehälter Drahtkorb quadratisch 20-40l**
STLB-Bau 2025-04 045
Abfallbehälter, als Drahtkorb, quadratisch,
Fassungsvermögen
über 20 bis 40 l, offen.
Menge: 2,000 St

**01.03.14 Spiegel Kristallspiegel rechteckig H 60 cm B 50 cm**
STLB-Bau 2025-04 045
Spiegel, als Kristallspiegel, rechteckig,
Höhe '60' cm,
Breite '50' cm, Spiegel ohne Rahmen, Befestigung durch
verdeckte Aufhängung.
Menge: 1,000 St

**01.03.15 Haken Kunststoff Handtuchhaken Ausladung 40mm Einfachhaken**
STLB-Bau 2025-04 045
Haken, aus Kunststoff,
Farbton '
weiß'

als Handtuchhaken, Ausladung 40 mm, als Einfachhaken,
Profilquerschnitt rund, Befestigungsschrauben verdeckt.
Menge: 1,000 St

**01.03.16 Handtuchspender für Papierhandtücher**
STLB-Bau 2025-04 045
Handtuchspender für Papierhandtücher in
Zick-Zack-Falzung,
für Wandaufbau, aus Kunststoff, für Handtuchgröße 250
mm x
230 mm.
Menge: 2,000 St

**01.03.17 Elektro-Durchflusswassererwärmer 11kW hydr. gesteuert**
STLB-Bau 2025-04 045
Elektro-Durchflusswassererwärmer, offen, hängende
Anordnung, mit VDE-EMC-Zeichen, für Unterbeckenmontage,
Bemessungsbetriebsspannung 400 V AC, Leistung 11 kW,
hydraulisch gesteuert, Farbton weiß, für festen
Anschluss, für
Montage an Wand, Anschluss Aufputz.
Menge: 2,000 St

**01.03.18 Ablaufventil Waschbecken DN32 Stahl niro Messing Haubenventil**
STLB-Bau 2025-04 045
Ablaufventil DIN EN 274-1, für Waschbecken DN 32,
Oberteil
aus nichtrostendem Stahl, Unterteil aus Messing, als
Haubenventil, Gewindeanschluss aus Kunststoff,
heißwasserbeständig.
Menge: 1,000 St

**01.03.19 Urinal Sanitärporzellan glasiert**
STLB-Bau 2025-04 045
Urinal, aus Sanitärporzellan, glasiert, Farbton weiß,
Befestigung
an Installationselement.
Menge: 1,000 St

**01.03.20 Ausgussbecken Stahl niro hängend B 550-600mm Ausladung 450-500mm**
STLB-Bau 2025-04 045
Ausgussbecken, aus nichtrostendem Stahl, wandhängend,
mit
Rückwand, Befestigung mit Schrauben, Breite über 550
bis 600
mm, Ausladung über 450 bis 500 mm.
Menge: 2,000 St

**01.03.21 Ablaufventil Waschbecken DN40 Stahl niro Messing Siebventil**
STLB-Bau 2025-04 045
Ablaufventil DIN EN 274-1, für Waschbecken DN 40,
Oberteil
aus nichtrostendem Stahl, Unterteil aus Messing, als
Siebventil,
Gewindeanschluss aus nichtrostendem Stahl.
Menge: 1,000 St

**01.03.22 Stiefelwaschanlage Stahl niro bodenstehend Selbstschlussventil**
STLB-Bau 2025-04 045
Stiefelwaschanlage, aus nichtrostendem Stahl,
bodenstehend,
mit Ablauf DN 100, im Boden, Gitterrost aus
nichtrostendem
Stahl, Werkstoff-Nr 1.4301, mit Selbstschlussventil,
verdeckter
Wasserzuführung DN 15, mit Handstützbügel,
Sohlenreinigungsbürste, Sohlenabstreifer, Sprühleisten,
Absperrventil und Schmutzfänger, einschl.
Selbstschluss-Handbürste und Schlauch.
Menge: 1,000 St

*Hinweis*
Hinweis zu 01.03.23
Montage der Frischwasserstation an Pufferspeicher,

inclusive: 4x Kugelhahn
Baulänge: 90mm
freier Durchmesser: 24 mm
Material:
-Gehäuse: CW617N verchromt
-Kugel: CW617N verchromt
-Kugeldichtung: PTFE
-Griff: ISO-T Griff PA6
Temperaturbereich:
-Trinkwasser bis 65 Grad C dauernd
-Trinkwasser bis 95 Grad C kurzzeitig
-allgemein -30 bis +150 Grad C
-ISO-T Griff -30 bis +150 Grad C
Druckstufe:
-Trinkwasserinstallation PN10 DVGW Zulassung für
Trinkwasser_
-nach DIN EN 13828 und W570-1
Anschlüsse:
-zum FWE: 1" AG
-zur Verrohrung: 1" IG

**01.03.23 Durchfl.wassererw. zentr Plattenwärmeüb. geschlossen hängend wärmeged. P 106 kW PN10**
STLB-Bau 2025-04 045
Durchflusswassererwärmer mit Plattenwärmeübertrager,
angebunden an zentrale Wärmeversorgung, geschlossen,
hängende Anordnung, wärmegedämmt,
Leistung '106' kW,
KVS-Wert primär '4,46' m3/h,
KVS-Wert sekundär '4,18' m3/h, mit festem
Stromanschluss,
Bemessungsbetriebsspannung 230 V AC, ausgerüstet mit
potentialfreiem Sammelstörmeldekontakt, Nenndruck
trinkwasserseitig 1 MPa (10 bar), primäre
Vorlauftemperatur 65
Grad C, Plattenwärmeübertrager aus nichtrostendem
Stahl,
Werkstoff-Nr 1.4401, Regelung elektronisch,
Leistungsregelung
stufenlos, einschl. Messwertgeber zur Erfassung der
Temperaturen am Ein- und Austritt Trinkwassererwärmer
und
des Volumenstroms Trinkwasser, mit thermischer
Desinfektions-Funktion DVGW W 551, kontinuierliche
Erfassung der Betriebsdaten und Speicherung auf
Datenträger,
einschl. Absperrorganen für Wartung und Instandsetzung,
Membran-Sicherheitsventil im Gerät integriert und
freiem Ablauf
DIN EN 1717.
Menge: 1,000 St

**01.03.24 Wärmespeicheranlage Heizwasser Stahl 1Speicher 2000l Wärmedämm. Ummantelung abnehmbar 6Stutzen**
STLB-Bau 2025-04 040
Wärmespeicheranlage für Heizwasser, Nenndruck 0,3 MPa
(3
bar), aus Stahl, als Schichtwärmespeicher, bestehend
aus
einem Speicher, stehend, Speichervolumen 2000 l, mit
abnehmbarer Wärmedämmung und Ummantelung, mit 6
Anschlussstutzen,
Nenndurchmesser DN und Verbindungsart '
4x Anschluss DN 25
1x Entleerung DN 15
1x Entlüftung'

mit 5 Fühleranschlussstutzen,
Nenndurchmesser DN und Verbindungsart '
DN 15'

Bereitschafts-Wärmeaufwand in kWh/d '
260'

DIN EN 12897.
Menge: 1,000 St

**01.03.25 Filter rückspülbar Messing Rücksp. autom. PN16 R/Rp1**
STLB-Bau 2025-04 042
Filter, rückspülbar, für Trinkwasserleitung DIN
1988-200, DIN
EN 13443-1, Filterfeinheit 80 bis 150 mym, mit
lichtundurchlässiger Filtertasse,
Monatswartungsanzeige und
differenzdruckgesteuerter Anzeige bei Verschmutzung,
mit
Anschlussverschraubung, Gehäuse aus Messing, mit
integriertem Filter-Rückspülsystem, 2 Druckmessgeräten
und
Einrichtung zur Abführung des Rückspülwassers DIN 1988,
Rückspülung automatisch über Differenzdruck mit
Zeitvorrangschaltung, Nenndruck 1,6 MPa (16 bar), R/Rp
1.
Menge: 1,000 St

#### Bereich 01.04 Stationäre Hochdruckreiniger Anlage mit

**01.04.1 Stationärer Hochdruckreiniger**
Grundgerät Hochdruckreiniger:
-1-Pumpenmodul
-Kurbeelwellenpumpe mit Keramikkolen
-Pumpenantrieb ohne Riemen
-Luftgekühlter Elektromotor
-Temperaturüberwachung
-Sicherheitseinheit für Wassermangel
-Automatische Mengenkontrolle
-Voller Motorschutz
-Schaltereinheit mit automatischem Ausschalter

inklusive:
aller notwenidgen Dichtungsteile
Schlauch Wassereingang, 1,5m, ID 20, G3/4"
Hochdruckschlauch 1,5m, ID 12, M 22x1,5
Druck-Schauch 2m, DN20 Schlauchnippel

Abmessungen:
LxBxH: max. 900x650x615

Technische Daten:
Fördermenge: 2000 l/h
Nenndruck: 160 bar
max Zulauftemperatur: ca. 85°C
Motorleistung: maximal. 11kW
Rahmen Stahl, pulverbeschichtet
Bodengestelll, 4x Bodenbefestigungsstützen
Menge: 1,000 St

**01.04.2 Absperrventil Rückflussverhinderer Stahl niro Geradsitz-Durchgang PN10 DN20**
STLB-Bau 2025-04 042
Absperrventil mit Rückflussverhinderer, für
Trinkwasserleitung
DIN 1988-200, Gehäuse und Oberteil aus nichtrostendem
Stahl,
Geradsitz-Durchgangsform, mit wartungsfreier
Spindelabdichtung, mit Handrad, mit Muffenanschluss,
Nenndruck 1 MPa (10 bar), DN 20.
Menge: 1,000 St

**01.04.3 Hochdruck Kugelhahn, nickelbeschichtet**
Hochdruck Kugelhahn, nickelbeschichtet
DN 13, Rp 1/2", PN 315, Innengewinde
Menge: 1,000 St

**01.04.4 Anschlussstutzen, Stahl verzinkt**
Anschlussstutzen, Stahl verzinkt
M22x1,5 auf M24x1,5
Menge: 1,000 St

**01.04.5 Hochdruck Kugelhahn Stahl Verzinkt,**
Hochdruck Kugelhahn Stahl verzinkt,
M22x1,5 auf M24x1,5, PN160, inkl. Montageplattem
Schraub. etc
Menge: 1,000 St

**01.04.6 Hochdruck Rohrleitungssatz**
Hochdruck Rohrleitung
16mm, mindestens PN315,
inkl. Schraubverbindungen, Rohrschellen, Dübel und
Schrauben
Menge: 15,000 m

**01.04.7 T-Stück Hochdruck**
Abzweigstück in T-Form Hochdruck, Stahl verzinkt
Für 16mm Rohr, mindestens PN315, inklusive
Befestigungsmaterial
3x Schraubverbindungen für 16mm Hochdruckrohr
Menge: 1,000 St

**01.04.8 Winkelverschraubung (90°), Stahl verzinkt**
Winkelverschraubung (90°), Stahl verzinkt
2x Schraubverbindung für Hochdruckrohr 16mm
Menge: 4,000 St

**01.04.9 Übergangsstück, Stahl verzinkt**
Übergangsstück, Stahl verzinkt
M24x1,5 Gewinde auf M24x1,5, Überwurfmutter
Menge: 2,000 St

**01.04.10 Hochdruck Kugelhahn, nickelbeschichtet**
Hochdruck Kugelhahn, nickelbeschichtet
DN13, G1/2",PN315, Innengewinde
Gehäuse verzinkt,
Anschlusssutzen, Griff, Kugel, Schaltwelle,
Anschlagscheibe
und Befestigungsteile aus Edelstahl,
Kugeldichtinge aus PEEK, O-Ring
Menge: 1,000 St

**01.04.11 Hochdruckschlauch**
Hochdruckschlauch drehbar
DN 8, PN400, 4x beidseitige Handverschraubung und
2-facher
Stahleinlage
Menge: 50,000 m

**01.04.12 Adapter Schlauchverlängerung**
Hochdruck Schlauchverbindung
Verschraubungsteil zum Verschrauben von
Hochdruckschläuchen mit Handverschraubung
Menge: 2,000 St

**01.04.13 Hochdruck Drehkupplung**
Hochdruck Drehkupplung
zur Verhinderung das Verdrehen von Hochdruck Schläuchen
Menge: 2,000 St

**01.04.14 Handspritzpistole**
Handspritzpistole
bbestehend aus:
-Handspritzpistole PN300, Tnax 155°C
-Wassermengen- und Druckregler 750 l/h - 1100 l/h
-Strahlrohr drehbar ca.1550 mm
-Hochdruckdüse Sprühwinkel 25°
Menge: 2,000 St

**01.04.15 Dosiereinheit 2-fach, Edelstahl**
Dosiereinheit 2-fach, Edelstahl
Anschluss:
Einlauf M22x1,5 mm Öse mit Schraubverbindung
Auslauf M22x1,5, mm Außengewinde mit Öse
Menge: 1,000 St

**01.04.16 Wandhalterung für Reinigungsmittel**
Wandhalterung für Reinigungsmittel
zur Aufnahme vpn 2 Reinigungskanister
Menge: 1,000 St

*Hinweis*
Hinweis zu 01.04.17 bis 01.04.24
Hochdruck-Schlauchfürhrungssysteme zur Führung der
Hochdruckleitungen zwischen Hochdruckanlage und
Handspritzpistole aus C-Schienenprofil aus Edelstahl
als
Fahrschiene. Maße: 30x32 mm, 2 mm Wanddicke

Die Befestigung ist an tragfähigen Baukonstruktionen
auszuführen. Sämtliche erforderlichen Befestigungs- und
Verbindungsstücke sind Bestandteil der Leistung.

**01.04.17 C-Pofilschiene aus Edelstahl,**
C-Pofilschiene aus Edelstahl,
korrosionsgeschützt, zur führung eines
Hochdruckschlauchen
mittels Laufwagen. Ausführung mit
Verbindungsmöglichkeit
mehrere Schienenabschnitte
Menge: 24,000 m

**01.04.18 Scheinenverbinder**
Schienenverbinder für C-Profilschiene
Menge: 2,000 St

**01.04.19 Endanschlag für C-Profilschiene**
Endanschlag für C-Profilschiene
Mechanischer Endanschlag zur Begrenzung des
Laufbereichs
von Leitungswagen in C-Profilschiene
Menge: 4,000 St

**01.04.20 Leitungswagen für Schlauchführung**
Leitungswagen für Hochdruckschlauch
Laufwagen für C-Profilschiene zu Aufnahme und Führung
eines
Hochdruckschlauches.
Menge: 24,000 St

**01.04.21 Endklemme für Schlauchfürhungssystem**
Endklemme für Schlauchfürhungssystem
Befestigungselement zur Fixierung des
Hochdruckschlauches
am Endbereich der Schienenanlage
Menge: 2,000 St

**01.04.22 Schlauchbügel**
Schlauchbügel
Bügel zur Befestigung des Hochdruckschlauches am
Leitungswagen.
Menge: 24,000 St

**01.04.23 Wandhalter für C-Schienenprofil**
Wandhalter für C-Profilschiene
Tragkonsolen zur Wandbefestigung der C-Profilschiene
aus
Stahl, korrosionsgeschützt
Menge: 16,000 St

**01.04.24 Wandhalterung für Profilschiene**
Menge: 16,000 St

#### Bereich 01.05 Stationäre Druckerhöhungsanlage

*Hinweis*
Hinweis zu 01.05.1 bis 01.02.9
Die Druckerhöhungsanlage ist als gesamtes System
inklusive
der Tauchpumpe in der Zisterne zu verstehen. Die
Tauchpumpe
fördert das Regenwasser aus der Zisterne zur
Druckerhöhungsanlage in der Technikzentrale. Lieferung,
Montage, Inbetriebnahme und Anschluss aller Komponenten
erfolgen als einheitliches System. Die Abstimmung der
Komponenten untereinander ist im Rahmen der Leistung
sicherzustellen. Die Tauchpumpe ist einschließlich
Niveausensor, Schwimmschalter, Saugschlauch und
Ansaug-Grobfilter in der Zisterne zu montieren.

**01.05.1 Druckerhöhungsanlage**
Regenwasser-Nutzungsanlage gemäß DIN 1989-100 und DIN
EN16941-1 mit druckseitiger Sammelverrohrung.
Vollautomaische Frischwassernachspeisung bei
Regenwassermangel. Mit Automatischer Pumpensteuerung

Betriebsdaten:
mindestvolumenstrom: 4,00 m³/h
mindestförderhöhe: 40 m
maximaler Betribesdruck ca. 10 bar

Geräteausstattung:
-zwei normalsaugenden, mehrstufigen, horizontalen
Hochdruck-Kreiselpumpen.
-Grundplatte in Schwingungsdämpfer Konstruktion mit
höhenverstellbaren Standfüßen montiert, inklusive
Regelgerät
zur Anlagensteuerung.
-2-Wege-Ventil zur automatischen Umschaltung auf
Trinkwasser-Nachspeisung im Falle von Regenwassermangel
in der Zisterne.
-Nachspeisebehälter Volumen mindestens 400 Liter als
Hybridbehälter mit Überlauf nach EN 1717 zur Förderung
von
Regenwasser und bedarfsgerechter Nachseisung von
Frischwasser bei nicht gefüllter Zisterne
-Durchströmter Membrandruckbehälter Volumen 8 Liter
nach
DIN 4807
-Füllstandssensor mit 1,5m Kabel (Messerbereich 0-5m)
zur
Füllstandsdetektion im Hybridbehälter

Ausstattung Druckseite:
-Kugelhahn an jeder Pumpe
-beidseitig anschlussfährige, druckseitige
Sammelverrohrung
-Durchströmter Membrandruckbehälter ca. 8 Liter
-Drucksensor 4-20mA
-Monometer

Ausstattung Saugseite:
-Drucksensor 4-20mA
-Manometer

Automatischer Pumensteuerung, Schutzart IP54

Regelung
-Zwei Kreiselpumpen (Kontrollmodus p-c)
-Enstellbarer Ein- und Ausschaltdruck von Grundlast-
und
Spitzenlastpumpe im Verhältnis zum definierten
Betriebspunkt
-Einstellbare Füllstandshöhe im Hybridbehälter zur
Aktivierung
der Speisepumpe
-Automatische, lastabhängige Zuschaltung der
Spitzenlastpumpe, in Abhängigkeit des Einschaltdrucks
der
Grundlastpumpe

Überwachung
-Anlagen- Niveausteuerung im Niedervoltbereich (24VDC)
-Füllstandsüberwachung der Zisterne mit
Hochwasserkennung
und Überlaufzähöung
-Hybridbehälter: Hochwasseralarm und Überlaufkennung
-Über-/ Unterdruckkennung
-Pumpen-Trockenlaufschutz
-Verkalkungsschutz der 2-Wege Ventile
-Automatischer periodischer Wasseraustausch im
Hybridbehälter
-Sammelbetriebs- und Störmeldung über potentialfreie
Kontakte
-Optionale Ein-/Ausgänge

Schnittstelle
-Potentialfreie Kontakte für Sammelbetriebs- und
Sammelstörmeldungen (SBM/SSM)

Bus-Systeme
-Modbus RTU

Werkstoffe
Pumpengehäuse: 1.4301
Welle: 1.4301
Laufrad: 1.4301

Motordaten
Netzanschluss: 3~400V/50 Hz
Motornennleistung: ca. 1,1 kW
Nenndrehzahl: 2900 1/min
Nennstrom: 2,7 A
Schutzart Motor: IP55
Isolationsklasse: F

Einbaumaße
Überflussanschluss: Durchmesser 110
Wasseranschluss: Rp 1
Saugseitiger Rohranschluss: R 1 1/2, PN10
Druckseitiger Rohranschluss R 1 1/2, PN10
Menge: 1,000 St

**01.05.2 Flexible Anschlussleitung**
Flexible Anschlussleitung
Anschluss Eingang: Rp 1 1/2, PN16
Anschluss Aufgang: R 1 1/2, PN16
Werkstoff Schlauch: 1.4404
Werkstoff Umflechtung: 1.4301
zul. Biegewinkel: 40°C
Länge: mindestends 400 mm
Menge: 1,000 St

**01.05.3 Membrandruckbehälter**
Membrandruckbehälter
Anschluss Eingang: Rp 1 1/4, PN10
Anschluss Ausgang: Rp 1 1/4, P10
Nennvolumen 100 l
Menge: 1,000 St

**01.05.4 Gewindekappe**
Gewindekappe R1 1/2, PN16
Rohranschluss: Rp 2/R 1 1/2
Werkstoff: 1.4408
Menge: 1,000 St

**01.05.5 Kreiselpumpe Tauchmotorpumpe DN32 Gehäuse Stahl niro Laufrad Stahl niro IP68**
STLB-Bau 2025-04 046
Kreiselpumpe, für Wasser,
benötigter Volumenstrom Pumpe in m3/h '
4'

Mind.-Förderhöhe in m '
25'

min./max. Betriebstemperatur in Grad C '
5 °C / 40°C'

Betriebsdruck PN 10, als Tauchmotorpumpe, mit
Gewindeanschluss, DN 32, Gehäuse aus nichtrostendem
Stahl,
Werkstoff-Nr 1.4301, Laufrad aus nichtrostendem Stahl,
Motor Bemessungsbetriebsspannung 400 V AC, Schutzart IP
68 DIN EN 60529 (VDE 0470-1), mit Motorschutz.
Menge: 1,000 St

**01.05.6 Niveausensor**
Niveausensor
Max. Kontaktbelastbarkeit: 4-20 mA
Messbereich max.: 0-10 mWS
Kabellänge: 50m
Schutzart: IP68
Menge: 1,000 St

**01.05.7 Schwimmschalter**
Schwimmschalter für Niveausteuerung
Kabeltyp: NGMH11YÖ
Kabelquerschnitt: 0,75mm²
Max. Kontaktbelastbarkeit: 250 VAC/5A
Kontaktform: Wechselkontakt
Schutzart: IP68
Menge: 1,000 St

**01.05.8 Saugschlauch**
Saugschlauch 1 1/4" SE, PN10
inkl. 2 Schlauchschellen, 2 Schlauchtüllen R1, R 1 1/4

Technische Daten:
Länge: ca 1,5m
Anschluss Eingang: 1 1/4
Anschluss Ausgang: G1
Menge: 1,000 St

**01.05.9 Ansaug-Grobfilter**
Ansaug-Grobfilter zur Wasserentnahme
Anschluss: R 1 1/4
Menge: 1,000 St

### Titel 02 Drucklufterzeugung mit Zubehör

#### Bereich 02.01 Drucklufterzeugung

*Hinweis*
Hinweis zu 02.01.1
Druckluftanalage incl. Druckluftbehälter und
Kältetrockner als
eine Einheit

Technische Daten Kompressor:
Einschaltung: Stern Dreieck
Druckluftanschluss: ½"
Druckluftbehälter: 500 l, 16 bar, Stahl

Technische Daten Kältetrockner (angebaut):

zulässige Umgebungstemperatur: + 2°C bis 45°C
zulässige Drucklufteintrittstemperatur: 55°C
zulässiger Druck: 16 bar
Volumenstrom: 1,08 m³/min @ 7 bar
Drucktaupunkt: +3°C
maximale Gesamtleistungsaufnahme: 0,21 kW
Kältemittel: R513A
Kältemittelmenge: 0,18 kg
Betriebsspannung: 230V
Netzfrequenz: 50Hz
Druckluftanschluss: ½"
Kondensatanschluss: D14
Druckdifferenz: 100 mbar

**02.01.1 Druckluftanlage Elektromotor Riemenantrieb Kolbenkompressor**
STLB-Bau 2025-04 046
Druckluftanlage,
Volumenstrom am Austritt in m3/h '
72'

DIN 1945-1,
bei max. Betriebsüberdruck in MPa '
1,5'

elektrische Gesamtanschlussleistung in kW '
11'

Stromart/Bemessungsspannung in V '
400'

max. zulässige Maße L/B/H in mm '
1.800/800/1.700'

Betriebsbedingungen:
min./max. Umgebungstemperatur in Grad C '
+5°C / + 38 °C'

Kompressor mit Elektromotor, Riemenantrieb, Kompressor
mit
Schalldämmhaube,
Kompressor-Schalldruckpegel in dB(A) '
75'

auf liegendem Behälter aufgebaut, schwingungsgedämpft
mit
flexiblem Anschluss, Kolbenkompressor, luftgekühlt,
Einschaltung über Stern-Dreieckschalter einschl.
Druckschalter
als Steuerschalter und elektromagnetischer Entlüftung,
komplett
verdrahtet und geschaltet, Regel- und Schaltfunktionen
in
Kontakttechnik, mit Betriebsstundenzähler.
Menge: 1,000 St

**02.01.2 Automatischer Kondensatableiter für Druckluftbehälter,**
Automatischer Kondensatableiter für Druckluftbehälter,
Automatischer Kondensatableiter zur druckverlustfreien
Ableitung von Kondenat aus einem Druckluftbehälter.

Ausführung:
-elektronisch nivieaugeregelt
-bedarfgerechte, druckverlustfreie Entleerung
-geeignet für Druckluftanlagen mit Kolbenkompressor
-für Druckluftbehälter bis 15 bar Betriebsdruck
-inklusive Anschlusskabel und Stecker
-inklusive erfoderlicher Anschluss- und
Befestigungselemente

Technische Daten
-zulässige Umgebungstemperatur: +1 bis +60°C
-Volumenstrom max.: 2,5 m³/min
-Betriebsspannung: 230V Netzfrequenz: 50Hz
Menge: 1,000 St

**02.01.3 Autom.Kondensatableiter zur Kondensatabführung elektron.niveaugeregelt**
STLB-Bau 2025-04 046
Automatischer Kondensatableiter, zur Abführung von
Kondensat ohne Druckverluste, elektronisch
niveaugeregelt, mit
Leuchtdioden zur Funktionskontrolle, Testschalter und
potentialfreiem Alarmkontakt.
Menge: 1,000 St

**02.01.4 Vorfilter**
STLB-Bau 2025-04 046
Vorfilter zum Zurückhalten grober Feststoffpartikel und
Kondensat, mit Differenzdruckmessgerät und
automatischem
Kondensatableiter.
Menge: 1,000 St

**02.01.5 Mikrofilter**
STLB-Bau 2025-04 046
Mikrofilter zum Ausscheiden von Flüssigkeiten,
Aerosolen und
Schmutzpartikeln, mit Differenzdruckmessgerät und
automatischem Kondensatableiter.
Menge: 1,000 St

**02.01.6 Öl-Wasser-Trenner zur Kondensataufbereitung vollautom.**
STLB-Bau 2025-04 046
Öl-Wasser-Trenner, mit Prüfzeichen, zur Aufbereitung
von
ölhaltigem nicht emulgiertem Druckluft-Kondensat,
vollautomatisch arbeitend, Kolbenkompressor.
Menge: 1,000 St

#### Bereich 02.02 Druckluftinstallation

*Hinweis*

*Hinweis*
Hinweis zu 02.02.1 bis 02.02.5
Inklusive, aller Dichtungsteile
Inklusive Rohrbefestigung gemäß Herstellervorgaben,
Rohrschelle + Gewindestab bis 10cm Länge

**02.02.1 Rohr PE-X Nichttrinkwasser AD 25mm Klemmen**
STLB-Bau 2025-04 042
Rohrleitung aus Polyethylen PE-X DIN EN ISO 15875-1 und
DIN EN ISO 15875-2, sauerstoffdicht, für
Nichttrinkwasser,
max. Betriebstemperatur 70 Grad C, Außendurchmesser 25
mm, Verbindung durch Klemmen, einschl. Dichtungsmittel
und
Herstellen der Verbindungen, Form- und
Verbindungsstücke
werden gesondert vergütet, Verlegung in geschlossenen
Kanälen, Breite bis 0,5 m, Höhe bis 0,75 m,
Arbeitshöhe des
Montageortes bis 3,5 m über der Standfläche des hierfür
erforderlichen Gerüstes.
Menge: 10,000 m

**02.02.2 Rohrkupplung PE-X Nichttrinkwasser Messing-Formstücke kon. AG AD 25mm**
STLB-Bau 2025-04 042
Rohrkupplung, für Rohrleitung aus PE-X DIN EN ISO
15875-1
und DIN EN ISO 15875-2, für Nichttrinkwasser,
Verbindung mit
Messing-Formstücken, als Anschlusskupplung, mit
konischem
Außengewinde, Außendurchmesser 25 mm, Gewindeanschluss
R 3/4.
Menge: 2,000 St

**02.02.3 Rohr Stahl niro nahtlos Druckluft AD 18mm WD 1mm Pressen**
*** Bezugsbeschreibung
STLB-Bau 2025-04 042
Rohrleitung aus nichtrostenden Stahlrohren Stahl DIN EN
10297-2, nahtlos, für Druckluft, Außendurchmesser 18
mm,
Wanddicke 1 mm, Verbindung durch Pressen, einschl.
Dichtungsmittel und Herstellen der Verbindungen, Form-
und
Verbindungsstücke werden gesondert vergütet, besondere
Rohrbefestigungen werden gesondert vergütet, Verlegung
in
Gebäuden, Arbeitshöhe des Montageortes bis 3,5 m über
der
Standfläche des hierfür erforderlichen Gerüstes.
Menge: 20,500 m

**02.02.4 Wie vor, jedoch Außendurchmesser 22 mm; Wanddicke 1,2 mm;**
*** wie Position 02.02.3
STLB-Bau 2025-04 042
Wie Position 02.02.3, jedoch:
Außendurchmesser 22 mm
Wanddicke 1,2 mm
Menge: 23,000 m

**02.02.5 Wie vor, jedoch Außendurchmesser 28 mm; Wanddicke 1,2 mm;**
*** wie Position 02.02.3
STLB-Bau 2025-04 042
Wie Position 02.02.3, jedoch:
Außendurchmesser 28 mm
Wanddicke 1,2 mm
Menge: 50,000 m

**02.02.6 Bogen Stahl niro 90Grad Druckluft Pressverbindung AD 18mm**
*** Bezugsbeschreibung
STLB-Bau 2025-04 042
Bogen, aus nichtrostendem Stahl, 90 Grad, für
Rohrleitung aus
nichtrostendem Stahl, für Druckluft, als
Pressverbindung mit
DVGW-Zertifizierung, Außendurchmesser 18 mm.
Menge: 11,000 St

**02.02.7 Wie vor, jedoch Außendurchmesser 22 mm;**
*** wie Position 02.02.6
STLB-Bau 2025-04 042
Wie Position 02.02.6, jedoch:
Außendurchmesser 22 mm
Menge: 12,000 St

**02.02.8 Wie vor, jedoch Außendurchmesser 28 mm;**
*** wie Position 02.02.6
STLB-Bau 2025-04 042
Wie Position 02.02.6, jedoch:
Außendurchmesser 28 mm
Menge: 25,000 St

**02.02.9 T-Stück Stahl niro Druckluft Pressverbindung AD 28mm**
STLB-Bau 2025-04 042
T-Stück, aus nichtrostendem Stahl, für Rohrleitung aus
nichtrostendem Stahl, für Druckluft, als
Pressverbindung mit
DVGW-Zertifizierung, Außendurchmesser 28 mm.
Menge: 9,000 St

**02.02.10 Reduzierstück Stahl niro Druckluft Pressverbindung AD 28mm x 22mm**
*** Bezugsbeschreibung
STLB-Bau 2025-04 042
Reduzierstück, aus nichtrostendem Stahl, für
Rohrleitung aus
nichtrostendem Stahl, für Druckluft, als
Pressverbindung mit
DVGW-Zertifizierung, Außendurchmesser 28 mm, 2.
Durchmesser 22 mm.
Menge: 2,000 St

**02.02.11 Wie vor, jedoch 2. Durchmesser 18 mm;**
*** wie Position 02.02.10
STLB-Bau 2025-04 042
Wie Position 02.02.10, jedoch:
2. Durchmesser 18 mm
Menge: 10,000 St

**02.02.12 Entnahmestelle 1/2" mit Y**
Entnahmestelle 1/2" mit Y
Verteiler mit 2 Schnellverschlusskupplungen NW 7,2,
Messing,
Anschlussgewinde G 1/2
Menge: 13,000 St

**02.02.13 Entnahmestelle 1/2" mit DR**
Entnahmestelle 1/2" mit DR
Druckluftentnahmestelle bestehend aus :
Druckluft - Kugelhahn Edelstahl Öl- und Fettfrei
Werkstoff Gehäuse: Edelstahl 1.4408
Werkstoff Kugel: Edelstahl 1.4408
Werkstoff Sitzpackung: PTFE
Nennweite: DN 15
Nenndruck: 40 bar
Anschlüsse: R ½"
Druckregler
Öl- und Fettfrei, inkl. Manometer,  G 1/2, PE max. 16
bar, Temp. -10 °C bis 50 °C,
Regelbereich 0,1 - 10 bar
Membrandruckregler mit Sekundärentlüftung.
Werkstoff : Zink-Druckguss
Dichtmaterial : NBR
Durchfluß : 5100l/min
Arretierbarer und abschließbarer Regelknopf
Montiert auf Aluplatte.inklusive Preßverschraubung auf
vor beschriebenes Rohr
Menge: 3,000 St

**02.02.14 Klauen-Kupplung IG Rp1/2**
STLB-Bau 2025-04 046
Klauen-Kupplung, aus Messing, Entriegelungshülse aus
Messing, Anschluss mit Innengewinde Rp 1/2.
Menge: 32,000 St

**02.02.15 Edelstahl-Wandscheibe DN 15 x 1/2"**
*** Bezugsbeschreibung
Edelstahl-Wandscheibe DN 15 x 1/2", Pressanschluss
Wandscheibe aus nichtrostenden Stahl für
Druckluftinstallationen
Menge: 16,000 St

**02.02.16 Edelstahl-Wandscheibe DN 20 x 1/2", Pressanschluss**
*** wie Position 02.02.15
Edelstahl-Wandscheibe DN 20 x 1/2", Pressanschluss
Wandscheibe aus nichtrostenden Stahl für
Druckluftinstallationen
Menge: 6,000 St

**02.02.17 Übergangsstück Einsteckende AG Stahl niro Druckluft Pressverbindung AD 18mm R1/2**
*** Bezugsbeschreibung
STLB-Bau 2025-04 042
Übergangsstück, mit Einsteckende und Außengewinde, aus
nichtrostendem Stahl, für Rohrleitung aus
nichtrostendem Stahl,
für Druckluft, als Pressverbindung mit
DVGW-Zertifizierung,
Außendurchmesser 18 mm, Gewindeanschluss R 1/2.
Menge: 10,000 St

**02.02.18 Wie vor, jedoch Außendurchmesser 22 mm;**
*** wie Position 02.02.17
STLB-Bau 2025-04 042
Wie Position 02.02.17, jedoch:
Außendurchmesser 22 mm
Menge: 6,000 St

*Hinweis*

**02.02.19 Kugelhahn Druckluft DN15 PN16 Durchgang Stahl niro**
*** Bezugsbeschreibung
STLB-Bau 2025-04 042
Kugelhahn, für Druckluftleitung, mit Pressmuffe, DN 15,
Nenndruck 1,6 MPa (16 bar), Durchgangsform, Gehäuse aus
nichtrostendem Stahl, einschl. Knebel.
Menge: 11,000 St

**02.02.20 Wie vor, jedoch DN 20;**
*** wie Position 02.02.19
STLB-Bau 2025-04 042
Wie Position 02.02.19, jedoch:
DN 20
Menge: 6,000 St

**02.02.21 Wie vor, jedoch DN 25;**
*** wie Position 02.02.19
STLB-Bau 2025-04 042
Wie Position 02.02.19, jedoch:
DN 25
Menge: 2,000 St

*Hinweis*

*Hinweis*
Hinweis zu 02.02.22 bis 02.02.27
Inklusive, aller Dichtungsteile
Inklusive Rohrbefestigung gemäß Herstellervorgaben,
Rohrschelle + Gewindestab bis 10cm Länge

**02.02.22 Rohr Stahl niro nahtlos Druckluft AD 18mm WD 1mm Pressen**
*** Bezugsbeschreibung
STLB-Bau 2025-04 042
Rohrleitung aus nichtrostenden Stahlrohren Stahl DIN EN
10297-2, nahtlos, für Druckluft, Außendurchmesser 18
mm,
Wanddicke 1 mm, Verbindung durch Pressen, einschl.
Dichtungsmittel und Herstellen der Verbindungen, Form-
und
Verbindungsstücke werden gesondert vergütet, besondere
Rohrbefestigungen werden gesondert vergütet, Verlegung
in
Gebäuden, Arbeitshöhe des Montageortes bis 7,5 m über
der
Standfläche des hierfür erforderlichen Gerüstes,
Gerüst wird
gesondert vergütet.
Menge: 8,500 m

**02.02.23 Wie vor, jedoch Außendurchmesser 22 mm; Wanddicke 1,2 mm;**
*** wie Position 02.02.22
STLB-Bau 2025-04 042
Wie Position 02.02.22, jedoch:
Außendurchmesser 22 mm
Wanddicke 1,2 mm
Menge: 22,500 m

**02.02.24 Wie vor, jedoch Außendurchmesser 28 mm; Wanddicke 1,2 mm;**
*** wie Position 02.02.22
STLB-Bau 2025-04 042
Wie Position 02.02.22, jedoch:
Außendurchmesser 28 mm
Wanddicke 1,2 mm
Menge: 80,000 m

**02.02.25 Bogen Stahl niro 90Grad Druckluft Pressverbindung AD 18mm**
*** Bezugsbeschreibung
STLB-Bau 2025-04 042
Bogen, aus nichtrostendem Stahl, 90 Grad, für
Rohrleitung aus
nichtrostendem Stahl, für Druckluft, als
Pressverbindung mit
DVGW-Zertifizierung, Außendurchmesser 18 mm.
Menge: 5,000 St

**02.02.26 Wie vor, jedoch Außendurchmesser 22 mm;**
*** wie Position 02.02.25
STLB-Bau 2025-04 042
Wie Position 02.02.25, jedoch:
Außendurchmesser 22 mm
Menge: 5,000 St

**02.02.27 Wie vor, jedoch Außendurchmesser 28 mm;**
*** wie Position 02.02.25
STLB-Bau 2025-04 042
Wie Position 02.02.25, jedoch:
Außendurchmesser 28 mm
Menge: 21,000 St

**02.02.28 T-Stück Stahl niro Druckluft Pressverbindung AD 28mm**
STLB-Bau 2025-04 042
T-Stück, aus nichtrostendem Stahl, für Rohrleitung aus
nichtrostendem Stahl, für Druckluft, als
Pressverbindung mit
DVGW-Zertifizierung, Außendurchmesser 28 mm.
Menge: 10,000 St

**02.02.29 Reduzierstück Stahl niro Druckluft Pressverbindung AD 28mm x 22mm**
*** Bezugsbeschreibung
STLB-Bau 2025-04 042
Reduzierstück, aus nichtrostendem Stahl, für
Rohrleitung aus
nichtrostendem Stahl, für Druckluft, als
Pressverbindung mit
DVGW-Zertifizierung, Außendurchmesser 28 mm, 2.
Durchmesser 22 mm.
Menge: 4,000 St

**02.02.30 Wie vor, jedoch 2. Durchmesser 18 mm;**
*** wie Position 02.02.29
STLB-Bau 2025-04 042
Wie Position 02.02.29, jedoch:
2. Durchmesser 18 mm
Menge: 1,000 St

*Hinweis*

**02.02.31 Kugelhahn Druckluft DN25 PN16 Durchgang Stahl niro**
STLB-Bau 2025-04 042
Kugelhahn, für Druckluftleitung, mit Pressmuffe, DN 25,
Nenndruck 1,6 MPa (16 bar), Durchgangsform, Gehäuse aus
nichtrostendem Stahl, einschl. Knebel.
Menge: 3,000 St

*Hinweis*

*Hinweis*
Hinweis zu 02.02.32 bis 02.02.34
Inklusive, aller Dichtungsteile
Inklusive Rohrbefestigung rostfrei gemäß
Herstellervorgaben,
Rohrschelle + Gewindestab bis 10cm Länge

**02.02.32 Rohr Stahl niro nahtlos Druckluft AD 22mm WD 1,2mm Pressen**
STLB-Bau 2025-04 042
Rohrleitung aus nichtrostenden Stahlrohren Stahl DIN EN
10297-2, nahtlos, für Druckluft, Außendurchmesser 22
mm,
Wanddicke 1,2 mm, Verbindung durch Pressen, einschl.
Dichtungsmittel und Herstellen der Verbindungen, Form-
und
Verbindungsstücke werden gesondert vergütet, besondere
Rohrbefestigungen werden gesondert vergütet, Verlegung
in
Gebäuden, Arbeitshöhe des Montageortes bis 3,5 m über
der
Standfläche des hierfür erforderlichen Gerüstes.
Menge: 5,000 m

**02.02.33 Bogen Stahl niro 90Grad Druckluft Pressverbindung AD 22mm**
STLB-Bau 2025-04 042
Bogen, aus nichtrostendem Stahl, 90 Grad, für
Rohrleitung aus
nichtrostendem Stahl, für Druckluft, als
Pressverbindung mit
DVGW-Zertifizierung, Außendurchmesser 22 mm.
Menge: 2,000 St

*Hinweis*

**02.02.34 Rohr Stahl niro nahtlos Druckluft AD 22mm WD 1,2mm Pressen**
STLB-Bau 2025-04 042
Rohrleitung aus nichtrostenden Stahlrohren Stahl DIN EN
10297-2, nahtlos, für Druckluft, Außendurchmesser 22
mm,
Wanddicke 1,2 mm, Verbindung durch Pressen, einschl.
Dichtungsmittel und Herstellen der Verbindungen, Form-
und
Verbindungsstücke werden gesondert vergütet, besondere
Rohrbefestigungen werden gesondert vergütet, Verlegung
in
Gebäuden, Arbeitshöhe des Montageortes bis 7,5 m über
der
Standfläche des hierfür erforderlichen Gerüstes,
Gerüst wird
gesondert vergütet.
Menge: 12,000 m

**02.02.35 Bogen Stahl niro 90Grad Druckluft Pressverbindung AD 22mm**
STLB-Bau 2025-04 042
Bogen, aus nichtrostendem Stahl, 90 Grad, für
Rohrleitung aus
nichtrostendem Stahl, für Druckluft, als
Pressverbindung mit
DVGW-Zertifizierung, Außendurchmesser 22 mm.
Menge: 3,000 St

### Titel 03 Brand.-, Schall.- und Wärmedämmung

#### Bereich 03.01 Wärme- /Kältedämmung / Brandschutzdurchf

*Hinweis*
Montagehöhe bis 3,5 m

**03.01.1 Wärmedämmung Rohr DN12 Gebäude Mineralwolle Rohrschale D 20mm**
STLB-Bau 2025-04 047
Wärmedämmung ohne Ummantelung DIN 4140 an haus- und
betriebstechnischen Anlagen, an Rohrleitung, DN 12, im
Gebäude, Dämmung aus Mineralwolle DIN EN 14303, als
Rohrschale, Dämmschichtdicke 20 mm, Baustoffklasse DIN
4102-1 A2 (nichtbrennbar), Wärmeleitfähigkeit 0,035
W/(mK)
bei 40 Grad C Mitteltemperatur DIN EN 12667, kaschiert
mit
Alufolie, Arbeitshöhe des Montageortes bis 3,5 m über
der
Standfläche des hierfür erforderlichen Gerüstes.
Menge: 10,000 m

**03.01.2 Kältedämmung Ummantelung Rohr DN12 Gebäude flexibler Elastomerschaum D 9mm Mantel Alu-Folie**
*** Bezugsbeschreibung
STLB-Bau 2025-04 047
Kältedämmung einschl. Ummantelung DIN 4140, an
Rohrleitung, DN 12, Rohrverbindung als
Pressverbindung, im
Gebäude, Dämmung aus flexiblem Elastomerschaum DIN EN
14304, Dämmschichtdicke 9 mm, Baustoffklasse DIN 4102-1
B1 (schwerentflammbar), Wärmeleitfähigkeit 0,036
W/(mK) bei
0 Grad C Mitteltemperatur DIN EN 12667,
Wasserdampfdiffusionswiderstandszahl 3000 DIN EN ISO
12629, DIN EN 12086, Ummantelung aus Aluminiumfolie,
Nähte verkleben, Arbeitshöhe des Montageortes bis 3,5
m über
der Standfläche des hierfür erforderlichen Gerüstes.
Menge: 7,000 m

**03.01.3 Wie vor, jedoch DN 15;**
*** wie Position 03.01.2
STLB-Bau 2025-04 047
Wie Position 03.01.2, jedoch:
DN 15
Menge: 17,000 m

**03.01.4 Wie vor, jedoch DN 20;**
*** wie Position 03.01.2
STLB-Bau 2025-04 047
Wie Position 03.01.2, jedoch:
DN 20
Menge: 8,000 m

**03.01.5 Wie vor, jedoch DN 25;**
*** wie Position 03.01.2
STLB-Bau 2025-04 047
Wie Position 03.01.2, jedoch:
DN 25
Menge: 10,000 m

**03.01.6 Wie vor, jedoch DN 32;**
*** wie Position 03.01.2
STLB-Bau 2025-04 047
Wie Position 03.01.2, jedoch:
DN 32
Menge: 22,000 m

**03.01.7 Wie vor, jedoch DN 80;**
*** wie Position 03.01.2
STLB-Bau 2025-04 047
Wie Position 03.01.2, jedoch:
DN 80
Menge: 8,000 m

**03.01.8 Kältedämmung Rohr DN100 Gebäude flexibler Elastomerschaum D 30mm**
STLB-Bau 2025-04 047
Kältedämmung DIN 4140, an Rohrleitung, DN 100, im
Gebäude, Dämmung aus flexiblem Elastomerschaum DIN EN
14304, Dämmschichtdicke 30 mm, Baustoffklasse DIN
4102-1
B1 (schwerentflammbar), Wärmeleitfähigkeit 0,040
W/(mK) bei
0 Grad C Mitteltemperatur DIN EN 12667,
Wasserdampfdiffusionswiderstandszahl 10000 DIN EN ISO
12629, DIN EN 12086, Arbeitshöhe des Montageortes bis
3,5 m
über der Standfläche des hierfür erforderlichen
Gerüstes.
Menge: 1,500 m

**03.01.9 Brandschutzabschottung Rohr Stahl niro R90 AD 22mm Gebäude Wand D 240mm Durchm. bis 50mm**
STLB-Bau 2025-04 047
Brandschutzabschottung von Rohrleitung aus
nichtrostendem
Stahl, nach Leitungsanlagen-Richtlinie (LAR) des
Bundeslandes
der Ausführung/Muster Leitungsanlagen-Richtlinie
(MLAR),
Feuerwiderstandsklasse R 90 DIN EN 13501-2,
Rohrleitung nicht gedämmt, Rohraußendurchmesser 22 mm,
Verlegung im Gebäude, mit Kennzeichnungsschild,
Arbeitshöhe
des Montageortes bis 3,5 m über der Standfläche des
hierfür
erforderlichen Gerüstes, Wand aus Stahlbeton, Dicke
240 mm,
runder Durchbruch ohne Hüllrohr, Durchmesser bis 50 mm,
freier Ringspalt im Durchbruch bis 15 mm, Spalt füllen
mit
Mörtel DIN 18580, Mörtelklasse 10.
Menge: 2,000 St

**03.01.10 Brandschutzabschottung Rohr PP R90 AD 110mm Gebäude Decke D 200mm Durchm. 150-200mm**
STLB-Bau 2025-04 047
Brandschutzabschottung von Rohrleitung aus PP,
Baustoffklasse DIN 4102-1 B2 (normalentflammbar), mit
allgemeinem bauaufsichtlichen Prüfzeugnis/allgemeiner
bauaufsichtlicher Zulassung, Feuerwiderstandsklasse R
90 DIN
EN 13501-2,
Rohrleitung nicht gedämmt, für Wasser/Abwasser,
Rohraußendurchmesser 110 mm, Verlegung im Gebäude,
Arbeitshöhe des Montageortes bis 3,5 m über der
Standfläche
des hierfür erforderlichen Gerüstes, Decke aus Beton,
Dicke
200 mm, runder Durchbruch, Durchmesser über 150 bis 200
mm, freier Ringspalt im Durchbruch über 30 bis 40 mm,
Spalt
füllen mit Mörtel DIN 18580, Mörtelklasse 10.
Menge: 1,000 St

*Hinweis*
Montagehöhe bis 7,5m

**03.01.11 Wie vor, jedoch DN 15; bis 7,5 m über der Standfläche des hierfür er**
*** wie Position 03.01.2
STLB-Bau 2025-04 047
Wie Position 03.01.2, jedoch:
DN 15
bis 7,5 m über der Standfläche des hierfür
erforderlichen
Gerüstes
Gerüst wird gesondert vergütet
Menge: 70,000 m

**03.01.12 Wie vor, jedoch DN 32; bis 7,5 m über der Standfläche des hierfür er**
*** wie Position 03.01.2
STLB-Bau 2025-04 047
Wie Position 03.01.2, jedoch:
DN 32
bis 7,5 m über der Standfläche des hierfür
erforderlichen
Gerüstes
Gerüst wird gesondert vergütet
Menge: 15,000 m

### Titel 04 Sonstiges

#### Bereich 04.01 Sonderleistungen

**04.01.1 Revisionsunterlagen 2-fach**
Revisionsunterlagen 2-fach

Bestandsunterlagen werden dem AG 7 Werktage vor der
Abnahme nach Vorgabe geordnet einfach übergeben,
Übergabe von Unterlagen über Datenträger, als DVD,
Schnittstelle DXF, erfolgt in Abstimmung mit dem AG.

Bestandsunterlagen, bestehend aus Bestandsplänen,
Beschreibung der Anlagen mit Grund- und
Verfahrensfließschemata DIN EN ISO 10628,
Funktionsbeschreibungen, Zusammenstellung der Anlagen
mit
allen Leistungen der Bauelemente, Zusammenstellung
einzuhaltender Raumanforderungen, Betriebsanleitung mit
Beschreibung der Bedienungsvorgänge für automatischen
Betrieb und Handbetrieb im Störfall, mit Angaben über
Einbauorte und Funktionen der Schalt-, Mess-, Steuer-
und
Regelgeräte, von Sicherheitseinrichtungen und
-schaltungen,
Erklärung der Signalanzeigen für Betrieb, Störung und
Alarm,
Wartungsanleitung mit Liste aller Bauteile mit Angaben
Hersteller/Typ, Bestelldaten mit Leistungen, Maße,
Ersatzteile,
Anschrift, Telefon- und Telefax-Nummer des
Kundendienststützpunktes u. ä., erforderliche
Hilfsmittel und
Hilfsstoffe sowie Sonderwerkzeuge, Schmierstoffe und
Reinigungsgeräte, Wartungs- und Inspektionsintervalle,
Mess-
und Prüfgrößen und die erforderlichen Messgeräte,
Qualifikation
des durchführenden Personals, Protokolle über vom AN
durchgeführte Funktions- und Leistungsmessungen,
Protokolle
über durchgeführte Dichtheitsprüfungen.

Die Revisionsunterlagen der Weiteren Besonderen
Vertragsbedingungen umfassen den Inhalt gemäß vorher
aufgeführter Standartbeschreibung und wird zweifach in
Papierform und digital zu übergeben. Die digitale
Ausführung
entsprechend nach Wahl des Bauherren USB-Stick, CD-ROM
oder DVD.
Menge: 1,000 Psch

**04.01.2 Anlagenschemata A1 Sanitär**
Anlagenschemata A1 Sanitär
bestehend aus dem Schemata entsprechend den
Revisionsunterlagen, im Wechselrahmen, einschließlich
Befestigung.
Menge: 1,000 St

**04.01.3 Anlagenschemata A1 Druckluft**
Anlagenschemata A1 Druckluft
bestehend aus dem Schemata entsprechend den
Revisionsunterlagen, im Wechselrahmen, einschließlich
Befestigung.
Menge: 1,000 St

**04.01.4 C-Profilschiene Stahl verz B 40mm**
*** Bezugsbeschreibung
STLB-Bau 2025-04 042
C-Profilschiene (Ankerschiene), aus verzinktem Stahl,
Profilbreite 40 mm, Arbeitshöhe des Montageortes bis
3,5 m
über der Standfläche des hierfür erforderlichen
Gerüstes,
Vorhaltung des Gerüsts für Arbeiten anderer AN wird
gesondert
vergütet.
Menge: 9,600 m

**04.01.5 Wie vor, jedoch Profilbreite 60 mm;**
*** wie Position 04.01.4
STLB-Bau 2025-04 042
Wie Position 04.01.4, jedoch:
Profilbreite 60 mm
Menge: 6,000 m

**04.01.6 Wie vor, jedoch über 5,5 bis 7,5 m über der Standfläche des hierfür erforderlichen Gerüstes; Gerüst wird gesondert vergütet;**
*** wie Position 04.01.4
STLB-Bau 2025-04 042
Wie Position 04.01.4, jedoch:
über 5,5 bis 7,5 m über der Standfläche des hierfür
erforderlichen Gerüstes
Gerüst wird gesondert vergütet
Menge: 6,000 m

**04.01.7 Wie vor, jedoch Profilbreite 60 mm; über 5,5 bis 7,5 m über der Standfläche des hierfür erforderlichen Gerüstes; Gerüst wird gesondert vergütet;**
*** wie Position 04.01.4
STLB-Bau 2025-04 042
Wie Position 04.01.4, jedoch:
Profilbreite 60 mm
über 5,5 bis 7,5 m über der Standfläche des hierfür
erforderlichen Gerüstes
Gerüst wird gesondert vergütet
Menge: 24,000 m

**04.01.8 Auflegen und Anschluss Elektrokabel**
Auflegen und Anschluss Elektrokabel
aller bauseits verlegten und gekennzeichneten
Elektro-Installationskabel für die vorstehend
beschriebenen
Geräte mit elektrischem Anschluss.
Mit beiderseitigem Absetzen der Kabel, Auflegen und An-
klemmen nach Kabelliste/ Klemmenanschlussplan an die
numerierte Klemmleiste im Schaltschrank und an die
Feldgeräte/ Anlagenkomponenten usw., einschließlich
Klein-
und Befestigungsmaterialien.
Beidseitige Endbezeichnung mit Kabelmarker.
Leitungsanschluss: Bezeichnung, Anschluss
Schaltschrank/
Feldgeräte
Menge: 1,000 Psch

**04.01.9 Einweisung Sanitär**
Einweisung Sanitär
des Betreibers/ Bedienpersonals in die im Leistungsumfang
enthaltenen Anlage(n)/ Gerät(e) etc.
Dies umfasst die Funktion und Betriebsweise, sowie Be-
dienung (im Betriebs- und Störfall) und Dokumentation.
Der Einweisungstermin ist mit dem AG zu koordinieren;
je
Gewerk ist ein seperater Termin einzukalkulieren.

Teilnehmerkreis sind mindestens der Verantwortliche des
technischen Betriebs

Die Durchführung und Umfang ist schriftlich zu
dokumentieren
und von allen Beteiligten gegenzu- zeichnen.
Menge: 1,000 Psch

**04.01.10 Inbetriebnahme und Funktionskontrolle Sanitäranlagen**
Inbetriebnahme und Funktionskontrolle Sanitäranlagen
, unter Berücksichtigung des bestehenden Systems in
Koordination mit dem Technischen Betrieb und AN MSR.
Menge: 1,000 Psch

**04.01.11 Druckprüfung des Trinkwassersystems**
Druckprüfung des Trinkwassersystems
mit geeignetem Medium. Die jeweiligen
Unfallverhütungsvorschriften sind zu beachten.
Inklusive der
dazu notwendigen Betriebs- stoffen sowie deren
Beseitigung
und den erforderlichen Nebenarbeiten. Ein
Prüfprotokoll muss
vorgelegt werden.

Der Einheitspreis bezieht sich auf eine Druckprüfung
von vier
Abschnitten. Die Abrechnung erfolgt nur einmalig. Bei
einem
Mehraufwand in mehreren Abschnitten ist mit der
Bauleitung
Rücksprache zu halten.
Menge: 1,000 Psch

**04.01.12 Kennzeichnungsringe nach DIN 2403**
Kennzeichnungsringe nach DIN 2403
für gedämmtes Rohr Aufkleben auf fertige Isolierung,
Farbe und Beschriftung nach Angaben des Auftraggebers, mit Angabe des Mediums und Fließrichtung, voller
Umfang für gedämmte und ungedämmte Leitungen DN15 bis
DN 80
Menge: 128,000 St

**04.01.13 Sonderbefestigungen, für Kanal/ -Rohrtrassen,**
Sonderbefestigungen, für Kanal/ -Rohrtrassen,
nach Festlegung durch die Fachbauleitung als Gestelle,
Konsolen, Halte- und Tragekonstruktionen aus Montageschienen zur Aufnahme der Halterungen, mit Fußplatten,
in
verzinkter Ausführung mit bauaufsichtlich zugelassenen
Stahldübeln Abrechnung nach Gewicht der Stahl- profile,
Montagehöhe bis 4 m. Einschließlich kalter
Nachverzinkung von
Schnitt-, Bohrstellen etc.
Menge: 150,000 kg

**04.01.14 Bezeichnungsschilder 50x100**
Bezeichnungsschilder 50x100
Farbe und Beschriftung nach Angaben der technischen
Bauleitung, aus Resopal, mit mehrzeiliger gefräster Be-
schriftung, Farbe weiß mit schwarzer Schrift oder rot
mit weißer
Schrift einschl. Befestigungsbohrungen für
Schraubbefestigung.
Zur Beschriftung von Volumenstromreglern,
Schalldämpfern
und Brandschutzklapppen.
Vor Bestellung zur Genehmigung an die Bauleitung.

Abmessungen: 50 x 100 mm
Menge: 20,000 St

**04.01.15 Vorhaltung Rollgerüsten/Hubarbeitsbühne**
Vorhaltung Rollgerüsten/Hubarbeitsbühne
Für eine Arbeitshöhe von Mehr als 3,5m,
und  bis maximal 8m
Vorhaltung für die Dauer der Montage inklusive Neben-
und
Nacharbeiten, sowie für die Inbetriebnahme.
Menge: 1,000 psch

**04.01.16 Transport von Anlagenteilen in Technikzentrale im**
Transport von Anlagenteilen in Technikzentrale im
Obergeschoss
Transport und Einbringen sämtlicher Anlagenteile der
ausgeschriebenen Druckerhöhungsanlage, Druckluftanlage
und
Hochdruckanlage sowie zuhörige Komponenten in die im
Obergeschoss befindlichen Technikzentrale

Die Technikzentrale ist nicht ebenertig zugänglich. Der
Transport erfolgt über die vorhandene Treppe oder
geeginet
bereitzustellende Hebe- und Fördermittel.

Leistungsumfang:
-transort aller Anlagenteile vom Abladeort bis zum
endgültigen
Aufstellort
-Einbringung über Trepp (2x18 Stufen Breite 1,2m,
1xZwischenpodest 1,2mx1m,) oder mittels geeigneter
Hebe-
und Transporttechnik (Höhenunterschied EG Befahrbar
mit z.B
Tleskoplader bis Absetzort OG +6,3m)

-Bereitstellung erforderlicher Transport- und
Hebemittel
-Durchführung unter Berücksichtigung der
Arbeitsschutzvorschriften
-Abstimmung mit Bauleitung hinsichtlich
Transportzeitpunkt

Die Wahl der Transportart bleibt dem Auftragnehmer
überlassen.
Menge: 1,000 psch

**04.01.17 Kernlochbohrung bis D = 100 mm / 30**
Kernlochbohrung bis D = 60 mm / 30
von Durchbrüchen mit Diamantkernbohrgerät in Beton- /
Mauerwerkswänden, Bruchstein, Vollziegel. Die Bohrung
ist vor
der Ausführung vom Architekten oder Statiker abnehmen
zu
lassen;Wandstärke bis 30cm
in ca. 6 Einzelbohrung
Menge: 16,000 St

#### Bereich 04.02 Wartung

**04.02.1 Wartungsvertrag während der Gewährleistung**
Für die Dauer der Gewährleistung ist ein Wartungs- und
Instandhaltungsvertrag für die zuvor aufgeführten
anzubieten.

Die Wartung ist auf Basis der AMEV, aktuellster Stand,
anzubieten. Die Vorgaben (Art, Häufigkeit, usw.) der
Hersteller
zu den Wartungsarbeiten sind zu berücksichtigen.

Die Vertragsunterlagen sind auf Basis der
Vertragsmuster der
AMEV spätestens zur Auftragserteilung vorzulegen. Die
Wartungs- / Instandhaltungsmaßnahmen sind
aufgeschlüsselt
entsprechend Leistungskatalog anzubieten und
darzustellen.

Einschließlich Anfahrt und benötigte Werzeuge, Geräte
und
Kleinmaterial.

Die Wartungs- und Instandhaltungspauschale ist pro Jahr
anzugeben.

Für die Wartung wird ein separater Vertrag geschlossen.
Menge: 4,000 a

USt %: 19,00
